# 401 Photovoltaikanlage
Angebotsaufforderung (GAEB 90, DA83)
Vergabenummer: 2513-05
Währung: EUR

## Zusätzlicher Text
Leistungsbeschreibung

Für das Bauvorhaben:

Errichtung Photovoltaikanlage

Realschule Wolfratshausen

Art der Leistung:

401

Photovoltaikanlage

Bauherr:

Landkreis Bad Tölz - Wolfratshausen
Prof.-Max-Lange-Platz 1
83646 Bad Tölz

## Zusätzlicher Text
Baubeschreibung
1. Allgemeines

Das Landratsamt Bad Tölz-Wolfratshausen saniert seit mehreren Jahren die
Isar-Loisach-Realschule Wolfratshausen, Franz-Kölbl-Weg 2, 82515
Wolfratshausen.
Derzeit erfolgt die Sanierung, Umbau und Erweiterung des Hauptgebäudes.

Gegenstand dieses Leistungsverzeichnisses sind die Leistungen für die
Errichtung einer Photovoltaikanlage.

Die Errichtung der Photovoltaikanlage ist eine eigene Baumaßnahme, aber
im Zuge der Gesamtmaßnahme durchzuführen.

2. Baustellensituation / örtliche Verhältnisse

Das Gebäude ist über den Franz-Kölbl-Weg erreichbar.

Die Baustelleneinrichtung befindet sich:

- auf Teilflächen der Schulparkplätze vor den
  Gebäuden sowie
- im Bereich des Erweiterungsbaus.

Außerhalb des festgelegten Baustelleneinrichtungsbereichs stehen keine
weiteren Flächen zur Verfügung.

Die Andienung ist eingeschränkt:

- Eine direkte Anfahrt mit LKW ist nur auf der Ostseite möglich.
- Materialien und Geräte sind daher auf die übrigen Gebäudeseiten bzw.
innerhalb
  des Gebäudes manuell oder mit geeigneten Transportmitteln zu
verbringen.

Zur Sicherung der Verkehrswege für Schüler, Lehrer und Besucher ist
derzeit eine  Baustellenzufahrt mit Schleusenfunktion eingerichtet.
Diese ist durch die ausführenden Firmen eigenständig zu bedienen und
nach jeder Nutzung ordnungsgemäß zu schließen.

Arbeiten im laufenden Schulbetrieb

Es wird ausdrücklich darauf hingewiesen, dass es sich um ein während der
Bauzeit weiter betriebenes Schulgebäude handelt.

Daraus ergeben sich folgende Anforderungen:

- Störungen des Schulbetriebs sind auf ein Minimum zu  reduzieren.
- Lärmintensive oder störende Arbeiten sind nach Möglichkeit außerhalb
der
  Unterrichtszeiten durchzuführen.
- Es ist jederzeit besondere Rücksicht auf Schüler, Lehrpersonal und
Besucher zu
  nehmen.
- Die Arbeitsabläufe sind zwingend mit der Bauleitung abzustimmen.
- Eine entsprechende Koordination ist bereits in der Arbeitsvorbereitung
zu
  berücksichtigen.

Arbeiten an Samstagen sind nach vorheriger Abstimmung mit der Bauleitung
zulässig.

3. Weitere Hinweise
- Anschlüsse für Strom und Wasser werden bauseits zur Verfügung
gestellt.
- Eine bauseitige Transporthilfe (z. B. Kran, Aufzug o. Ä.) steht nicht
zur
  Verfügung.
- Der Auftragnehmer hat den Transport sämtlicher Materialien und
Leistungen
  eigenverantwortlich zu organisieren, sofern im Leistungsverzeichnis
keine
  gesonderten Positionen für Hebezeuge vorgesehen sind.

## Zusätzlicher Text
Zusätzliche Technische Vertragsbedingungen (ZTV) - Allgemeiner Teil
1. Allgemein

1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo

2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen" (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leitungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF, DWG, etc.)
an den Bauherrn zu übergeben. Die Dokumentation ist spätestens mit der
Schlussrechnung zu übergeben und gilt als Zahlungsvoraussetzung. Der
erforderliche Aufwand ist in die einzelnen Einheitspreise
einzukalkulieren und wird nicht gesondert vergütet, soweit keine
separate Position im Leistungsverzeichnis vorhanden ist.

Bestandteil der Dokumentation ist für sämtliche Produkte der Nachweis
gemäß Bayerische Technische Baubestimmungen (BayTB) über den
fachgerechten Einbau. Dies beinhaltet insbesondere Kopien der
Verwendbarkeitsnachweise wie bauaufsichtliche Zulassungen und
bauaufsichtlichen Prüfzeugnisse, der Leistungserklärungen bei CE-
Kennzeichnung, sowie Produkt- und Sicherheitsdatenblätter, jeweilige
Übereinstimmungserklärungen des Fachunternehmers über die fachgerechte
und zulassungskonforme Herstellung / den Einbau. Darüber hinaus sind
sämtliche Montage-, Revisions- und Wartungsunterlagen, sowie Pflege- und
Reinigungshinweise bzw. Entsorgungsnachweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle/Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen (genehmigungspflichtig) zur
Ausführung ein, so sind diese ständig durch den AN, wegen der
technischen Zusammenhänge, der Konstruktion, sowie der daraus sich
ableitenden Ausführung, grundsätzlich zu beaufsichtigen.

Die Bauleiter und die Vorarbeiter müssen die deutsche Sprache in Schrift
und Wort beherrschen.

Es finden in der Regel je nach Erfordernis 8- bzw. 14-tägig Jour-fixe
auf der Baustelle statt.
Eine Teilnahme des zuständigen Bauleiters bzw. Vorarbeiters ist
verpflichtend, soweit eine entsprechende Einladung mit mind. 5 Tagen
Vorlauf erfolgt.

15. Ausführungsunterlagen

Planunterlagen in ausgedruckter Papierform werden seitens des AG nicht
zur Verfügung gestellt, sondern nur in digitaler Form. Erforderliche
Papierausdrucke sind in Eigenverantwortung und auf Kosten des AN selbst
zu veranlassen.

## Zusätzlicher Text
ATV
Allgemeine Technische Vertragsbedingungen

Die technischen Vorbemerkungen und die besonderen Vereinbarungen sind
ein fester Bestandteil des Leistungsverzeichnisses und bei der
Kalkulation zu berücksichtigen. Eine Vergütung außerhalb der Positionen
des LV erfolgt nicht.

Das nachstehende Leistungsverzeichnis umfasst:

 PV-Anlagen
 Batteriespeichersystem
 Zentraler Netz- und Anlagenschutz
 Niederspannungsinstallationen mit Verlegesystemen
 Potentialausgleich
 Sonstige Leistungen

Der Anschluss der Starkstromanlagen erfolgt an das Niederspannungsnetz
des zuständigen EVU. Die Anschlußspannung beträgt 400/230 V, 50 Hz mit
N-Leiter.
Als Schutzmaßnahme gegen das Auftreten von zu hohen Berührungsspannungen
wird die Fehlerstrom-Schutzschaltung angewandt.

Die Ausführung der Elektroinstallationen hat nach den einschlägigen
Regeln der Technik, insbesondere der DIN VDE 0100, zu erfolgen.

Umfang der Leistungen:
Der Umfang der Leistungen ist in den technischen Vorbemerkungen, den
Erläuterungen und dem LV ausführlich beschrieben.
Das vorliegende Leistungsverzeichnis beinhaltet u. a.:

- Kabel und Leitungen
- Kanäle und Verlegesysteme
- PV-Anlagen
- Elektroverteiler
- Installationselemente
- Bohrungen und Durchbrüche und deren Verschluss

Für alle im LV enthaltenen Leistungen gilt:

Lieferung frei Baustelle, Verpackungsmaterial entfernt und fachgerecht
entsorgt, betriebsfertig montiert, entsprechend den einschlägigen
Vorschriften auf Funktion und Wirksamkeit der Schutzmaßnahmen geprüft.
Klemmen, Klein- und Befestigungsmaterial mit den zugehörigen Arbeiten
sind in die Einheitspreise mit einzukalkulieren. Alle zum Lieferumfang
des AN gehörenden Geräte, Schalter, Steckdosen, Verteiler, etc. sind
betriebsfertig angeschlossen, fertig verdrahtet und verklemmt,
beschriftet und geprüft zu liefern. Dies ist in die Einheitspreise mit
einzukalkulieren.
Sämtliche ggf. erforderlichen Baustelleneinrichtungen wie z. B.
Mannschafts- oder Materialcontainer, Strom- und Wasserversorgungen,
Arbeitshilfsmittel, Arbeitsschutzmaßnahmen, Arbeits- und Baubeleuchtung,
etc. sind mit in die Einheitspreise einzukalkulieren.
Es handelt sich um ein sich im Betrieb befindendes Gebäude. Strom- und
Wasseranschlüsse sind entsprechend vorhanden und können genutzt werden.
Lagermöglichkeiten sind nur eingeschränkt vorhanden.
Der Betrieb darf durch die Arbeiten nicht eingeschränkt werden.

Die VDE-gemäße Farbkennzeichnung der Leitungs- und Kabeladern (auch
innerhalb der Sicherungsverteilung usw.) ist genau einzuhalten.

An keiner Stelle der Anlage bei Querschnitten unter 10 qmm darf der
Nullleiter und der Schutzleiter aus einem gemeinsamen Leiter bestehen.

Alle Betriebsmittel und Geräte, die konstruktiv aus Metall oder aus
Metallteilen hergestellt sind und im Fehlerfall Spannung führen können,
müssen an den Schutzleiter angeschlossen werden.

Als Leitungsweg für die zu verlegenden Kabel und Leitungen wird die
senkrechte und waagrechte Trassierung vorgesehen. Schräg verlegte Kabel,
Leitungen und Leerrohre werden nicht abgenommen.

Bei allen Installationsgeräten ist die genaue Lage und die endgültige
Montage- stelle mit der Fachbauaufsicht an Ort und Stelle verbindlich
festzulegen. Bei Unterlassung dieser Bedingung trägt der Unternehmer
sämtliche Kosten für evtl. auftretende Schäden und die erforderliche
Abänderung.

Alle zur Verwendung kommenden Geräte und Materialien müssen Markenfabrikate sein. Die Qualität ist auf Verlangen durch Angabe der
Gerätehersteller bzw. durch nähere Typenbezeichnung nachzuweisen. Die
Geräte und Materialien müssen ausschließlich den Vorschriften und
Leitsätzen des VDE entsprechen. Soweit verwendete Betriebsmittel nicht
den Kennfaden bzw. das VDE-Prüfzeichen aufweisen, ist der Bauleitung auf
Verlangen die vorschriftsmäßige Ausführung durch Prüfberichte
anerkannter Prüfstellen nachzuweisen. Die im Leistungsverzeichnis vom Unternehmer bezeichneten Fabrikate und Typen sind
unbedingt einzuhalten und dürfen nachträglich nicht durch andere ersetzt
werden. Außerdem sind unbedingt einheitliche Fabrikate und Typen für ein
und die selbe Geräteart innerhalb der Gebäude zu verwenden. Leitungen,
Geräte, Befestigungskonsolen usw. am oder im Mauerwerk dürfen
grundsätzlich nur mit Zementmörtel befestigt werden, die Verwendung von
Gips ist nicht zulässig. Installationsleitungen und Kabel sind bei
Aufputzmontage an mechanisch gefährdeten Stellen gegen Beschädigungen
ausreichend durch Schutzrohre (Stahlpanzerrohre oder
Kunststoffpanzerrohre) zu schützen.

Alle Arbeiten sind so durchzuführen, dass andere bestehende Anlagen oder
Anlagenteile nicht gefährdet oder beschädigt werden.

Wird von der Fachbauaufsicht in irgendeinem Falle bei der Montage eine
Nachlässigkeit bemerkt, so sind die Beanstandungen ohne Anspruch auf  Entschädigung vom Unternehmer zu beseitigen oder ordnungsgemäß instand zu
setzen.

Sollten Unklarheiten bestehen, ist der Bieter verpflichtet, sich beim
zuständigen Ingenieurbüro alle Informationen zu beschaffen, die er zur
Kalkulation und ordnungsgemäßen Ausführung des Bauvorhabens benötigt.
Der Unternehmer hat eine Bestätigung zu erbringen, aus der hervorgeht,
dass die Anlage den VDE und Unfallverhütungsvorschriften entspricht und
nach VBG 4 § 5 geprüft wurde (Fachunternehmererklärung).

Einzurechnende Leistungen:
Alle in diesem Leistungsverzeichnis (LV) enthaltenen Leistungen sind
betriebsfertig, d. h. entsprechend den zugehörigen Vorbemerkungen des LV und den
gültigen Vorschriften, fachgerecht und gebrauchsfertig zu errichten.
Selbstverständliche Nebenleistungen wie Liefern, Verlegen, Montieren
(einschl. Klein- und Befestigungsmaterial) werden nicht gesondert
erwähnt. Eine gesonderte Vergütung erfolgt nicht. Bei Abweichungen wird
im Text darauf hingewiesen (z.B. nur Montage, nur Lieferung etc.).
Werden in der Beschreibung der einzelnen Leistungen, insbesondere bei
kompakten Anlagenteilen, zum ordentlichen Betrieb gehörende Anlagenteile
oder Arbeiten nicht besonders erwähnt, so gehören diese jedoch zum
Auftragsumfang.
Dem Bieter obliegt die Verpflichtung, auf solche Dinge in seinem Angebot
hinzuweisen und die fehlenden Anlagenteile mit anzubieten.
Mit dem Auftrag übernimmt der Auftragnehmer (AN) die Verpflichtung, eine
betriebsfertige, betriebssichere, komplette und wartungsfreundliche
Anlage zu erstellen.
Zum Leistungsumfang gehören und sind daher mit einzukalkulieren:
- Baustelleneinrichtung; hier ist zu beachten, daß Lagerplätze auf dem
  Baustellengelände grundsätzlich nicht zur Verfügung gestellt werden
können,
  es ist eigenständig durch den AN hierfür Sorge zu tragen
- kostenfreie Anlieferung des Materials
- Stellen aller erforderlichen Werkzeuge, Gerüste und Hebebühnen, etc.
- Einziehen und Verdrahten der Kabel und Leitungen in vorhandene
Leerrohre
- die für den Bauherrn unterschriftsfertige Erledigung der
erforderlichen
  Formalitäten mit den zuständigen EVU, den Prüf- und
Überwachungsstellen und
  die Kosten der hierfür erforderlichen Pläne und Unterlagen
- Beschriftung der Verteilungen, Geräte, Motore, etc.
- sicherheitstechnisch notwendige Maßnahmen
- eingehende Einweisung des Bedienpersonals in sämtliche Anlagenteile
- Abstimmung mit allen am Bau beteiligten Firmen

In der Leistungsbeschreibung nicht erwähnte Sicherheitsmaßnahmen sind in
den Angebotspreis einzukalkulieren, wenn diese zur Betriebssicherheit
oder zur Montage der Anlage erforderlich sind.

In die Kabel- und Leitungspreise sind nur die Material- und Lohnkosten
für die Verlegung sowie Verschnitt einzukalkulieren. Die Kosten für das
Absetzen, Einführen in die Geräte und das Auflegen und Anschließen sind
material- und lohnmäßig in dem jeweiligen Gerät mit einzukalkulieren.

Vertragsgrundlage sind die allgemeinen und besonderen technischen
Vorschriften, Bestimmungen, Richtlinien und Normen zur Ausführung
elektrotechnischer Anlagen in der jeweils letztgültigen Fassung.
Dies sind u.a. folgende:
- Gesetzliche Vorschriften und Bauauflagen;
- Die Durchführungsverordnung zur Bauordnung;
- Die Bauordnung, DIN-Normen, VDE-Vorschriften;
- Unfallverhütungsvorschriften der zuständigen Berufsgenossenschaften
- Richtlinie und Merkblätter des Verbandes der Sachversicherer
-  DIN VDE 0108, Versammlungsstättenrichtlinien
- Vorschriften, TAB und Auflagen des EVU;
- Telekommunikationsordnung und deren Übergangsvorschriften mit
 sämtlichen Ergänzungen, technischen Verwaltungsanweisungen und
 Beiblättern;
-  Feuerpolizeiliche Bestimmungen und Brandschutzauflagen der
 Bauaufsichtsbehörde und Feuerwehr;

Zur Abnahme sind durch den AN folgende Unterlagen (1-fach) in DIN A 4-
Ordnern zu übergeben:

1. Bescheinigung, dass sämtliche elektrischen Anlagen nach den
Bestimmungen
  der UVV, des EVU und der übrigen weisungsberechtigten Behörden sowie
den
  VDE-Vorschriften errichtet worden sind
2. Nachweis mit Messergebnissen über die Funktionsfähigkeit der
  Schutzmaßnahmen gemäß VDE 0100 und die Einhaltung der VDE -mäßigen
  Isolationswerte
3. Abnahme- bzw. Prüfprotokoll von Geräten, für die behördlichen
Abnahmen
  vorgeschrieben sind
4. Übersichtspläne und allpolige Pläne der Verteilungen einschl.
Klemmplan mit
  Leistungsangabe der angeschlossenen Betriebsmittel sowie Angabe der
  verlegten Querschnitte und Adern in den Verbindungsleitungen nach
dem
  endgültigen fertiggestellten Stand
5. Maßstabsgerechte (1:50) Revisionszeichnungen der Installationen
(Strom, PV
  und Blitzschutz), aus denen auch die Lage der Verteilungen/
Messeinrichtungen
  NA-Schutz, Wechselrichter, Generatoranschlusskästen, die
  Haupttrassenführung, die Ausführung der PV-Unterkonstruktion, die
  Stringaufteilung  mit den schalttechnischen Einzelheiten, die
  Modulaufteilung und Anordnung, etc. hervorgehen
6. Alle erforderlichen Betriebs- und Anlagebeschreibungen sowie
  Bedienungsanleitungen für das Wartungspersonal
7. Quittierte Bescheinigungen über die eingehende Einweisung des
Bauherrn in
  sämtlich
8. Übersichtspläne der Steig- und Hauptleitungen und freien Leerrohre
einschl.
  Angabe der verlegten Querschnitte und Adern sowie Entfernung zur EUV
nach
  dem fertiggestellten Stand
9. Wirtschaftlichkeitsberechnungen für PV-Anlagen und Prognosen zur
  voraussichtlichen Stromerzeugung
10. Bestandspläne in Form der in der Werk- und Montageplanung erstellten
  fortgeschriebenen Unterlagen
11. Bautagebuch, welches der AN während des gesamten Bauverlaufes
  wöchentlich bei der Fachbauaufsicht zur Prüfung vorzulegen hat. Die
Form
  des Bautagebuches wird von der Fachbauaufsicht vorgeschrieben
(Ziffer 6
  BVB)

Bestandsunterlagen
Die Originalzeichnungen und Schriften der Bestandsunterlagen sind, bevor
sie vervielfältigt werden, der Fachbauaufsicht 14 Tage vor dem
festgesetzten Ab-
nahmetermin zur Durchsicht vorzulegen.
Alle Unterlagen sind  auf DIN A4 gefaltet und je Satz in getrennten
Ordnern abzuliefern. Auf Verlangen des Bauherrn muss ein Satz
Mutterpausen vorgelegt werden.
Sämtliche mit der Erstellung der Bestandsunterlagen verbundenen Kosten,
auch Vervielfältigungskosten für Kopien, Licht- und Transparentpausen,
sind mit einzukalkulieren.
Die Abnahme wird durch eine Nutzung der Anlage durch den AG nicht
ersetzt.
Die Vorlage der vorstehend beschriebenen Bestandsunterlagen ist
Voraussetzung für die Fälligkeit der Schlussrechnung. Der Eingang der
Schlussrechnung und die Bearbeitungsfrist derselben beginnt mit der
Vorlage  aller erforderlichen Schlussrechnungsunterlagen beim Bauherrn;
als da wären die Bestandsunterlagen wie beschrieben, die prüfbaren
Abrechnungspläne, die prüfbaren Aufmaßblätter, die Abnahmeprotokolle,
die Fachunternehmererklärung und alle weiteren zur nachvollziehbaren
Abrechnungsprüfung erforderlichen Unterlagen und Pläne.

Prüfung der Unterlagen des Auftragnehmers
Vor Beginn der Arbeiten hat der AN alle verbindlichen Vorabzüge nach den
neuesten Planständen und Leistungsmerkmalen zu überarbeiten, mit allen
Gewerken abzugleichen und mit dem Nachweis der technischen Richtigkeit
dem Fachplaner zur Prüfung vorzulegen. Danach hat der AN die
zeichnerische Übernahme der vom AG vorgenommenen Änderungen/Ergänzungen
in den Ausführungsplänen zu übernehmen.

Montageablauf
Sollten einzelne Arbeiten von speziellen Fachfirmen als Sub-Unternehmer
ausgeführt werden, ist dies mit Abgabe des Angebotes schriftlich
anzumelden.
Mehraufwendungen für mehrfache An- und Abfahrten sind in die
Einheitspreise einzurechnen.
Der AN hat keinen Anspruch auf eine unterbrechungsfreie Durchführung der
Arbeiten. Unterbrechungszeiten sind in die Preise mit einzukalkulieren.
Als Abruffrist für Arbeiten oder zur Verstärkung des Personals werden 24
Stunden vereinbart.
Für sonstige Arbeiten sind die Auslösen vom Auftragnehmer zu tragen,
wenn Arbeiten ausserhalb der Regelarbeitszeit durchgeführt werden
müssen, weil der Auftragnehmer aus von ihm zu vertretenden Gründen mit
seinen Arbeiten in Verzug ist.
Vom AN sind rechtzeitig und unaufgefordert erforderlich werdende
auftraggeberseitige Leistungen anzugeben.

Firmenfachbauleitung
Für die Bauzeit benennt der AN einen verantwortlichen
Firmenfachbauleiter (speziell ausgebildeter, deutschsprechender und
erfahrener Obermonteur oder Meister) und dessen Stellvertreter
namentlich. Dieser muß berechtigt sein, Anweisungen der Fachbauaufsicht
und der Architekten entgegenzunehmen und ausführen zu lassen.
Der AG behält sich vor, die vom AN mit der Bearbeitung und Überwachung
von Lieferungen und Leistungen sowie der Ausführung der Arbeiten
beauftragten Personen aus berechtigten Gründen abzulehnen oder Ihre
Ablösung zu verlangen.
Auf Anforderung durch die Fachbauaufsicht ist das Führungspersonal in
notwendigem Maße, ggf. für bestimmte Einzelaufgaben, zu ergänzen bzw. zu
verstärken.

Montagehöhen von Geräten usw. sind einvernehmlich mit der
Fachbauaufsicht festzulegen. Die Installationszonen nach DIN 18015 sind
zwingend einzuhalten.
Die Koordination der Anschlußpunkte der haustechnischen Anlagen hat der
Auftragnehmer selbstständig mit dem Auftragnehmer der jeweiligen Anlagen
eigenverantwortlich abzustimmen. Den genauen Verlauf der Leitungen muss
der Auftragnehmer unter dem Gesichtspunkt der Wirtschaftlichkeit und der
technischen Machbarkeit auf der Baustelle eigenverantwortlich festlegen.

Stark- und Schwachstromverkabelung
Die Verkabelungsarbeiten sind für die gesamte Anlage als Mischpreis zu
kalkulieren. Die Kabel und Leitungen werden in Teillängen in Rohre
eingezogen, in Zwischendecken oder Holzverkleidungen eingezogen oder auf
Kabelrinnen und in Kanälen verlegt. Zur genauen Kalkulation können die
Ausführungspläne eingesehen werden. Zugelassen sind nur Materialien mit VDE-Kennzeichen.
Die Kabel, Leitungen und Leerrohre sind, soweit möglich, auf dem
kürzesten bzw. günstigsten Wege direkt zu den Endgeräten zu führen.
Mehrlängen von Leitungen auf Grund ungünstig gewählter Leitungsführung
werden nicht berücksichtigt. Verschnitt ist mit einzukalkulieren.
Sämtliche Installationen und Leistungen sind in betriebssicherem Zustand
mängelfrei  zu übergeben.
Mantelleitungen und Leitungen für fernmeldetechnische Anlagen sind
grundsätzlich nur in einer Länge zu verlegen. Klemmstellen sind nicht
zugelassen.
Sämtliche Leitungen sind in den Installationszonen in senkrechter oder
waagerechter Führung zu verlegen.
Alle freien Leitungsenden müssen mit Klemmen versehen werden.
Als Leitungsmaterial ist ausschließlich Kupfer mit der VDE-gemäßen
Farbkennzeichnung der Aderkunststoffisolierung zu verwenden.

Koordination
Sämtliche Arbeiten sind mit der Fachbauaufsicht  zu koordinieren und
abzustimmen. Zu erbringende Vorleistungen Dritter sind schriftlich bei der
Fachbauaufsicht und dem Bauherrn anzuzeigen.
Vermassungen, Einbaumaße und technische Daten sind auf Verlangen
weiterzugeben.

Materialbestellung
Alle im LV angegebenen Positionen, Massen und Titel dienen lediglich der
Preisfindung und können nicht als Bestellgrundlage herangezogen werden.

Brandschutz
Die Anlagen sind nach den Richtlinien des vorbeugenden Brandschutzes
auszuführen. Der bauliche Brandschutz ist voll zu erfüllen. Dies gilt
auch während der Bauphase. Brandschotte dürfen nur mit zugelassenem
Material erfolgen.

Schallschutz
Alle Maßnahmen, welche auf Grund von Schallschutzrichtlinien
erforderlich sind, beispielsweise das Verschliessen von Rohrenden, von
Auslässen, von Durchbrüchen, etc. sind mit entsprechendem Material fachtechnisch richtig mit
auszuführen.

Salvatorische Klausel
Sollten einzelne Punkte der besonderen Vereinbarungen ungültig sein oder
dem eindeutigen Willen den Bauherrn widersprechen, so ist lediglich
dieser einzelne Punkt im Sinne aller Beteiligten zu ändern. Die übrigen
Vertragsbedingungen werden dadurch nicht verändert.

## Zusätzlicher Text
Kalkulationshinweise
Gegenstand dieser Ausschreibung sind die Leistungen für die Errichtung
einer Photovoltaikanlage auf dem Erweiterungsbau und dem
Bestandsgebäude.

Für die Kalkulation sind folgende Bauzeiten zugrunde zu legen:

14.09.2026 bis 18.12.2026

## 401 Photovoltaikanlage Realschule Wolfra
Datum: 01.06.26

### Titel 1 PV-Anlage

*Hinweis*
Hinweis:

Die ausgeschriebenen Wechselrichter sind so auszulegen
und zu liefern, dass eine optimale Integration des
Batteriespeichersystems möglich ist.

Die PV-Anlage ist an die bestehende Monitoring- und
Visualisierungsstruktur anzubinden. Hierfür sind offene
Schnittstellen (z.B. Modbus TCP, SunSpec oder
gleichwertig) vorzusehen. Eine Einbindung in das
vorhandene System (SMA Data) ist sicherzustellen.

Alle hierfür erforderlichen Schnittstellen,
Kommunikationsanschlüsse und Systemvoraussetzungen sind
vorzusehen und in die Einheitspreise einzukalkulieren.

Der im Wechselrichter integrierte Netz- und
Anlagenschutz dient ausschließlich als Geräteschutz.

Der maßgebliche Netz- und Anlagenschutz für die
Gesamtanlage ist als zentraler NA-Schutz gemäß VDE-AR-N
4105 auszuführen und Bestandteil dieser Ausschreibung,

*Hinweis*
PV-Anlagenbauteile
Die Photovoltaikanlagen sind nach DIN 18382, DIN 18384,
VDE und VBG Richtlinien, insbesondere VDE 0100 und
VDE0670, den im Leistungsverzeichnis aufgeführten
Vorschriften sowie nach den Vorschriften des örtlichen
Energieversorgungsunternehmen zu erstellen.

Die Gesamtanlagenleistung ist so auszulegen, dass die
Gesamt-kWp-Leistung bei ca. 99,5 kWp liegt.

Die Module sind auf zwei Gebäuden zu montieren.

Erweiterungsbau:
Dachfläche Südwest:  63 Module
Aufteilung: 3 Modulfelder mit 3 Reihen und je 7 Modulen

Dachfläche Nordost: 63 Module
Aufteilung: 3 Modulfelder mit 3 Reihen und je 7 Modulen

Bestandsgebäude:
Dachfläche 1 Südost: 32 Module
Aufteilung: 1 Modulfeld mit 2 Reihen und je 16 Modulen

Dachfläche 2 Südost: 39 Module
Aufteilung: 1 Modulfeld mit 2 Reihen und 1 x 19 Modulen
und 1 x 20 Modulen

Daraus ergibt sich eine Modulleistung von je ca. 505
Wp.

Die Einspeisung der gewonnenen Gesamtenergie erfolgt in
das Netz des Versorgers.  Die Anlage ist als
Eigenverbrauch mit Überschusseinspeisung auszulegen.
Die Anlage ist gemäß den technischen Richtlinien des
örtlichen EVU´s zu errichten.

Der im Wechselrichter integrierte Netz- und
Anlagenschutz dient ausschließlich geräteinternen
Schutzfunktionen.
Der für die Erzeugungsanlage maßgebliche zentrale Netz-
und Anlagenschutz ist gemäß VDE-AR-N 4105 in separater
Ausführung nahe des Netzanschlusspunktes vorzusehen.

Sämtliche Bauteile sind in korrosionsbeständiger
Ausführung zu liefern.
Dies gilt auch für Kleinteile wie Halter, Schrauben,
Verbinder etc..
Statische Belange sind vor der Ausführung abzuklären
und zu berücksichtigen.

Hebezeuge, Arbeitssicherungsmaßnahmen, Gerüste, Hub-
und Arbeitsbühnen, Transporte zur Endmontagestelle und
sonstige, für eine betriebsfertige Leistung notwendige
Nebenleistungen und Arbeitshilfsmittel, sind in die
Einheitspreise mit einzukalkulieren.

Hinweise:

Beim Erweiterungsbau ist ein Fassadengerüst während der
Ausführung der Arbeiten vorhanden. Beim Bestandsgebäude
sind die Sicherungssmassnahmen entsprechend in die
Einheitspreise einzukalkulieren.

Beim Erweiterungsbau kommen die Aufdachmodulhalter
bauseits vom Dachdecker und werden von diesem fertig
montiert.  Für die Montage der Aufdachmodulhalter ist
eine Berechnung mit Lage und Anzahl der Halter zu
erstellen und mit dem Dachdecker eigenverantwortlich
abzustimmen.

Erstprüfung:
Die Erstprüfung hat nach den Bestimmungen VDE 0100,
Teil 600 zu erfolgen.
Es sind folgende Prüfungsformen durchzuführen:
1.  Besichtigen
2.  Erproben
3.  Messen
Über die Durchführung ist ein Protokoll zu erstellen,
auf welchem alle festgestellten Meß-, Besichtigungs-
und Erprobungswerte schriftlich festgehalten werden.
Das Protokollformular ist so aufzubauen, dass  noch
fünf Leerspalten für Folgeprüfungen vorhanden sind.
Das Protokoll muß von einer Elektrofachkraft im Sinne
der Vorschrift ausgestellt sein.
Elektrofachkräfte sind:
Dipl.-Ing., staatl. gepr. Elektrotechniker,
Elektromeister der Industrie und des Handwerks.

Für die angebotenen Produkte sind aussagekräftige
Datenblätter, Herstellernachweise und Produktunterlagen
auf Anforderung vorzulegen.

Es sind einheitliche Produkte für alle Einzelanlagen zu
verwenden.

Angebotenes PV-Modul:

angebotenes Fabrikat :
'.......................................'

angebotener  Typ :
'.......................................'

Angebotenes Montagesystem:

angebotenes Fabrikat :
'.......................................'

angebotener  Typ :
'.......................................'

**1.01 PV-Modul 505 Wp**
Das angebotene Solarmodul ist komplett mit allem
erforderlichen Montage- und Anschlußzubehör
betriebsfertig montiert und angeschlossen anzubieten
als PV-Modul, mit den erforderlichen Bypassdioden
(integriert) und mit Multikontaktsteckern
vorkonfektioniert

Elektrische Daten (STC):

- Nominalleistung-PMAX (Wp)*  505
- Leistungstoleranz-PMAX (W)  0/+5
- Spannung im MPP-UMPP (V)  33,5
- Strom im MPP-IMPP (A)  15,09
- Leerlaufspannung-UOC (V)  40,3
- Kurzschlusstrom-ISC (A)  15,89
- Modulwirkungsgrad ?m (%)  22,7

Technische Daten:

- Solarzellen Monokristallin
- Zellanordnung 108 Zellen
- Modulmaße ca. 1.961×1.134×30 mm
- Gewicht ca. 23,5 kg
- Glas 1,6 mm, hochtrasparentes, antireflexbeschichtetes
  hitzevorgespanntes Glas
- Verkapselungsmaterial POE/EVA
- Rückseite 1,6 mm, hitzevorgespanntes Glas
- Rahmen 30 mm eloxierte Aluminiumlegierung, schwarz
- Anschlussdose IP 68

Kabel:

- Photovoltaikkabel: 4,0 mm²
- Hochformat: 1300/1300 mm
- Querformat: 280/350 mm*
- Stecker TS4 / MC4 EVO2*

Qualitätsmerkmale/Garantie

25 Jahre Produktgarantie auf die Verarbeitung
30 Jahre Leistungsgarantie
1 % max. Degradation im ersten Jahr
0,4 % max. jährliche Degradation

erfüllt IEC 61215, IEC 61730, CE, GS und VDE

Datenblätter sind auf Anforderung vorzulegen

angebotenes Fabrikat :
'.......................................'

angebotener  Typ :
'.......................................'
Menge: 197,000 St
Zuordnung: 442

**1.02 Wechselrichter ca. 30 kW**
Dreiphasiger Wechselrichter zur Kopplung einer
netzgekoppelten Photovoltaikanlage.

Ausführung als netzparallel arbeitendes System zur
Erhöhung des Eigenverbrauchs sowie zur netzdienlichen
Betriebsführung.

Integrierte Hauptmerkmale:

- Netzparallelbetrieb mit dynamischer Leistungsregelung
- Netzmanagementfunktionen (Wirk- und Blindleistung)
- Integrierte geräteinterne Schutzfunktionen gemäß
  Herstellerstandard
- Schutzfunktionen (Überlast, Kurzschluss, Temperatur)
- Updatefähig (Firmware)

Schnittstellen:

- Ethernet (Modbus TCP / SunSpec)
- Digitale Ein- / Ausgänge
- Schnittstelle zu Energiemanagementsystemen
- Webbasierte Benutzeroberfläche

Technische Daten:

- AC-Nennleistung: ca. 30 kW
- Netzanschluss: 3 / N / PE, 400 V, 50 Hz
- DC-Spannungsbereich: ca. 600 - 1000 V
- Max. Wirkungsgrad: = 97 %
- Schutzart: IP65
- Aufstellung: Innen- und Außenbereich

Leistungsumfang:

Liefern, montieren, anschließen, programmieren,
parametrieren und betriebsfertig in Betrieb nehmen
einschließlich aller Nebenleistungen.

angebotenes Fabrikat :
'.......................................'

angebotener  Typ :
'.......................................'
Menge: 2,000 St
Zuordnung: 442

**1.03 Wechselrichter ca. 20 kW**
Dreiphasiger Wechselrichter zur Kopplung einer
netzgekoppelten Photovoltaikanlage.

Ausführung als netzparallel arbeitendes System zur
Erhöhung des Eigenverbrauchs sowie zur netzdienlichen
Betriebsführung.

Integrierte Hauptmerkmale:

(identisch zu oben)

Schnittstellen:

(identisch zu oben)

Technische Daten:

- AC-Nennleistung: ca. 20 kW
- Netzanschluss: 3 / N / PE, 400 V, 50 Hz
- DC-Spannungsbereich: ca. 600 - 1000 V
- Max. Wirkungsgrad: = 97 %
- Schutzart: IP65
- Aufstellung: Innen- und Außenbereich

Leistungsumfang:

Liefern, montieren, anschließen, programmieren,
parametrieren und betriebsfertig in Betrieb nehmen
einschließlich aller Nebenleistungen.

angebotenes Fabrikat :
'.......................................'

angebotener  Typ :
'.......................................'
Menge: 1,000 St
Zuordnung: 442

**1.04 Wechselrichter ca. 15 kW**
Dreiphasiger Wechselrichter zur Kopplung einer
netzgekoppelten Photovoltaikanlage.

Ausführung als netzparallel arbeitendes System zur
Erhöhung des Eigenverbrauchs sowie zur netzdienlichen
Betriebsführung.

Integrierte Hauptmerkmale:

(identisch zu oben)

Schnittstellen:

(identisch zu oben)

Technische Daten:

- AC-Nennleistung: ca. 15 kW
- Netzanschluss: 3 / N / PE, 400 V, 50 Hz
- DC-Spannungsbereich: ca. 600 - 1000 V
- Max. Wirkungsgrad: = 97 %
- Schutzart: IP65
- Aufstellung: Innen- und Außenbereich

Leistungsumfang:

Liefern, montieren, anschließen, programmieren,
parametrieren und betriebsfertig in Betrieb nehmen
einschließlich aller Nebenleistungen.

angebotenes Fabrikat :
'.......................................'

angebotener  Typ :
'.......................................'
Menge: 1,000 St
Zuordnung: 442

**1.05 PV-Montagesystem für Satteldach Erweiterungsbau**
Photovoltaik-Montagesystem passend zu den vorstehend
beschriebenen Modulen und ausgelegt für den kompletten
Aufbau auf beiden Satteldächern:

Dachfläche Südwest:  63 Module
Aufteilung: 3 Modulfelder (Abstand Modulfelder ca. 1,55
m) mit 3 Reihen und je Reihe 7 Modulen

Dachfläche Nordost: 63 Module
Aufteilung: 3 Modulfelder  (Abstand Modulfelder ca.
1,55 m)  mit 3 Reihen und je Reihe 7 Modulen

Bestehend aus folgenden Komponenten:

- Alutraggestellkonstruktion mit Befestigungsmaterial
zur
  dauerhaften, wind-, sturm- und schneelastsicheren
  Befestigung der angebotenen PV-Module, ausgelegt
  für das Satteldach (Dachneigung 25°) mit
  Dachziegeleindeckung.

- komplett inkl. Kabelführungssystemen, Montagezubehör,
  Befestigungsmaterial, Kleinteile, Verbinder,
Endkappen,
  Klemmen, Schellen und Schrauben, etc.

Die Anordnung der Module ist in Abstimmung mit dem
Bauherrn festzulegen.

Hebezeuge, Hub- und Arbeitsbühnen, Unfallschutzeinrichtungen, Transporte zur Endmontagestelle und
sonstige, für eine betriebsfertige Leistung notwendige
Nebenleistungen und Arbeitshilfsmittel, sind in den
Angebotspreis einzukalkulieren.

Es wird hiermit explizit darauf hingewiesen, dass
sämtliche Befestigungselemente dauerhaft korrosionsfest
sein müssen.
Alle Bauteile sind korrosionsgeschützt inkl. aller
Zubehörteile und Nebenleistungen betriebsfertig zu
liefern und zu montieren.
Die Bauteile müssen so ausgeführt werden, dass
Kontaktkorrosion vermieden wird.
Die Statik und die thermische Dehnung des Daches dürfen
nicht beeinträchtigt werden.

Montagesystem bestehend aus
- Trägerprofilen Alu mit Kabelbefestigung
- Kabeltrag- und Führungssystem
- Befestigungsmaterial, Kleinteile, Schrauben, Muttern
  Schraubensicherungen, Beilagscheiben, etc.
- Dachpfanne mit Kabeldurchführung passend zum
verbauten
  Pfannentyp (Dachziegel Creaton MZ 3 Kupferrot)
- Die Lieferung und Montage der Aufdachmodulhalter
  erfolgt bauseits durch den Dachdecker.
- Der Auftragnehmer hat die erforderliche Planung,
  Dimensionierung und Positionsangaben der Halter
  eigenverantwortlich zu erstellen und rechtzeitig mit
dem
  Dachdecker abzustimmen.
- Verzögerungen oder Mehrkosten aufgrund fehlender
  Abstimmung gehen zu Lasten des Auftragnehmers.
- Abstimmung aller erforderlichen Leistungen mit den
  erforderlichen Gewerken (Dachdecker, Blitzschutzanlagenbauer, etc.)
- Klemmen und Schellen
- Erdung und PV
- Spezialschrauben und Dübel
- Modulklemmen und alles erforderliche Zubehör
- Kabelführungen und Kabelkanäle
- Dachbefestigung durchdringungslos

Technische Spezifikation und Ausführung gemäß
Hinweistext

Dachsituation:
- Ort:  Wolfratshausen
- Geländehöhe über NN:  578 m
- Schneelastzone:  3
- Satteldach Ziegeldachpfanneneindeckung  (Dachziegel
Creaton MZ 3 Kupferrot)
- Dachneigung 25 Grad
- Traufhöhe ca. 6,0 m

Sämtliche Bauteile sind mittels Datenblätter auf
Anforderung nachzuweisen.

Auszulegen ist das System auf die Schneelastzone 3 um
Beschädigungen des Daches durch das Tragesystems
auszuschliessen.

Bei der Montage sind sämtliche Leistungen für die
erforderlichen Arbeiten, Abstimmung mit dem Statiker,
Absturzsicherungen, etc., zu liefern und inkl. aller
Nebenleistungen zu montieren

Hinweis:
Ein bauseitiges Gerüst ist vorhanden.

angebotenes Fabrikat :
'.......................................'

angebotener  Typ :
'.......................................'
Menge: 1,000 Psch
Zuordnung: 442

**1.06 PV-Montagesystem für Satteldach Bestandsgebäude**
Photovoltaik-Montagesystem passend zu den vorstehend
beschriebenen Modulen und ausgelegt für den kompletten
Aufbau auf beiden Satteldächern:

Dachfläche 1 Südost:  32 Module
Aufteilung: 2 Modulfelder (Abstand Modulfelder ca. 1,10
m) mit 2 Reihen und je Reihe 8 Modulen

Dachfläche 2 Süddost: 39 Module
Aufteilung: 2 Modulfelder  (Abstand Modulfelder ca.
1,30 m)  mit 2 Reihen und einmal je Reihe  8 Modulen
und einmal je Reihe 11 Module bzw. 12 Modulen

Bestehend aus folgenden Komponenten:

- Alutraggestellkonstruktion mit Befestigungsmaterial
zur
  dauerhaften, wind-, sturm- und schneelastsicheren
  Befestigung der angebotenen PV-Module, ausgelegt
  für das Satteldach (Dachneigung 27°) mit
  Dachziegeleindeckung.

- komplett inkl. Kabelführungssystemen, Montagezubehör,
  Befestigungsmaterial, Kleinteile, Verbinder,
Endkappen,
  Klemmen, Schellen und Schrauben, etc.

Die Anordnung der Module ist in Abstimmung mit dem
Bauherrn festzulegen.

Hebezeuge, Hub- und Arbeitsbühnen, Unfallschutzeinrichtungen, Transporte zur Endmontagestelle und
sonstige, für eine betriebsfertige Leistung notwendige
Nebenleistungen und Arbeitshilfsmittel, sind in den
Angebotspreis einzukalkulieren.

Es wird hiermit explizit darauf hingewiesen, dass
sämtliche Befestigungselemente dauerhaft korrosionsfest
sein müssen.
Alle Bauteile sind korrosionsgeschützt inkl. aller
Zubehörteile und Nebenleistungen betriebsfertig zu
liefern und zu montieren.
Die Bauteile müssen so ausgeführt werden, dass
Kontaktkorrosion vermieden wird.
Die Statik und die thermische Dehnung des Daches dürfen
nicht beeinträchtigt werden.

Montagesystem bestehend aus
- Trägerprofilen Alu mit Kabelbefestigung
- Kabeltrag- und Führungssystem
- Befestigungsmaterial, Kleinteile, Schrauben, Muttern
  Schraubensicherungen, Beilagscheiben, etc.
- Dachpfanne mit Kabeldurchführung passend zum
verbauten
  Pfannentyp (Dachziegel Creaton MZ 3 Kupferrot)
- Aufdachmodulhalter auf Metalldachplatten genietet,
  komplett mit Lattenschiene, verzinkt plus
  pulverbeschichtet in der Farbe der Dachziegel
- Dichtscheiben zur Befestigung der Aufdachmodulhalter
auf
  eingedichteter Konterlattung
- Abstimmung aller erforderlichen Leistungen mit den
  erforderlichen Gewerken (Blitzschutzanlagenbauer,
etc.)
- Die ersetzten Dachplatten sind fachgerecht zu
  entsorgen
- Klemmen und Schellen
- Erdung und PV
- Spezialschrauben und Dübel
- Modulklemmen und alles erforderliche Zubehör
- Kabelführungen und Kabelkanäle
- Dachbefestigung durchdringungslos

Technische Spezifikation und Ausführung gemäß
Hinweistext

Dachsituation:
- Ort:  Wolfratshausen
- Geländehöhe über NN:  578 m
- Schneelastzone:  3
- Satteldach Ziegeldachpfanneneindeckung  (Dachziegel
Creaton MZ 3 Kupferrot)
- Dachneigung 27 Grad
- Traufhöhe bei Dachfläche 1 ca. 11,0 m
-  Traufhöhe bei Dachfläche 2 ca. 8,0 m

Sämtliche Bauteile sind mittels Datenblätter auf
Anforderung nachzuweisen.

Auszulegen ist das System auf die Schneelastzone 3 um
Beschädigungen des Daches durch das Tragesystems
auszuschliessen.

Die Verschraubung der Dachmodulhalter ist zusätzlich
mit Dichtscheiben oder anderen wirksamen abdichtenden
Maßnahmen vorzunehmen. Dieser Mehraufwand ist in der
Pauschale mitzuberücksichtigen.

Bei der Montage sind sämtliche Leistungen für die
erforderlichen Arbeiten, Abstimmung mit dem Statiker,
Absturzsicherungen, etc., zu liefern und inkl. aller
Nebenleistungen zu montieren

Hinweis:
Ein bauseitiges Gerüst ist nicht vorhanden.

angebotenes Fabrikat :
'.......................................'

angebotener  Typ :
'.......................................'
Menge: 1,000 Psch
Zuordnung: 442

**1.07 Statischer Nachweis**
Für die komplette Anlage ist ein prüf- und
genehmigungsfähiger, statischer Nachweis über die
Befestigungselemente, die Windlast und aller relevanten
Parameter zu erbringen und mit dem Bauherrn
abzustimmen.
Alle hierfür erforderlichen Pläne, Berechnungen und
Unterlagen sind zu erstellen und beizubringen,
notwendige Anpassungen und Änderungen wegen baulicher,
statischer und architektonischer Erfordernisse sind mit
einzukalkulieren.
Menge: 1,000 Psch
Zuordnung: 442

*Hinweis*
Leitungs- und Installationsmaterial
Verlegung nachstehender Kabel, Leitungen und
Verlegesysteme in Teillängen auf  dem Dach im Bereich
der PV-Module und der Wechselrichter einschl. aller
erforderlichen Hilfsmittel, Klein- und
Befestigungsmaterial.
Es ist ausschliesslich witterungs- und uv-beständiges
Installationsmaterial zugelassen, welches für die
Montage im Aussenbereich geeignet ist.

Zu den nachstehenden Verlegesystemen ist in die
Verlegepreise alles erforderliche Zubehör, alle
Nebenarbeiten und Kleinmaterial mit einzuberechnen.

Alle Materialien sind so aufeinander abzustimmen, dass
Kontaktkorrosion und vorzeitige Alterung vermieden
wird.

In die Verlegepreise sind alle erforderlichen Arbeiten
mit einzukalkulieren, wie beispielsweise Hebezeuge, das
Verlegen in Teillängen, das Absetzen und Einführen in
alle Geräte, das Anschliessen der Module und
Wechselrichter, Verlege- und Befestigungsmaterial je
nach Verlegeart, Verlegezubehör, Klein-
Befestigungsmaterial und Hilfsmittel wie Kabelabroller,
etc., das dauerhafte Beschriften der Kabelenden, so daß
eine eindeutige Zuordnung auch zu einem späteren
Zeitpunkt der Installationsarbeiten noch möglich ist
und sonstige
übliche Arbeiten.

**1.08 Solarkabel rt/bl 1x6 qmm**
Solarkabel als PV-Leitung 1x6 mm² für die Verkabelung
der PV-Module und zur Verbindung der Strings mit den
Wechselrichtern, passend für die angebotene Anlage als
PV-Leitung, uv- und ozonbeständig, wetterbeständig und
temperaturbeständig, thermisch hoch belastbar
von -25 ... 125 °C, halogenfrei. Kurz- und
erdschlußsicher auf Montagegerüst der PV-Anlage, in
Kabelkanälen und Leerrohren und auf Kabelrinnen liefern
und komplett incl. Montage- und Anschlußzubehör,
Kabelbinder und  Kleinmaterial, Befestigungs- und
Verlegematerial und allen erforderlichen
Nebenleistungen betriebsfertig montieren und
anschliessen.
Menge: 2530,000 m
Zuordnung: 442

**1.09 PV-Kabelverbinder**
Kabelkupplung/Stecker-Pärchen, komplett mit
Verriegelung für bis 6,0 mm2 flexibles Solarkabel,
einfach zu montieren mit minimalem Werkzeugeinsatz, mit
Schutzart IP67 speziell für die strengen Anforderungen
an Photovoltaikanlagen, passend zu den angebotenen
Modulen und zu den Wechselrichtern, "MC-Multilam"-
Technologie für besonders geringen Kontaktwiderstand.
Schutzart: IP67 gesteckt, IP2X getrennt
liefern und komplett incl. Montage- und
Anschlußzubehör, Kleinmaterial, Befestigungs- und
Verlegematerial, Kabelkonfektionierung und allen
erforderlichen Nebenleistungen betriebsfertig montieren
und anschliessen
Menge: 48,000 St
Zuordnung: 442

**1.10 43412 EN 25 Kunststoffleerrohr uv-beständig**
Kunststoffpanzerrohr, flexibel, nach DIN VDE 0605,
Klassifizierung 43412, aus modifiziertem PVC, schwere
Druckfestigkeit, mittlere Schlagfestigkeit,
Temperaturbeständigkeit von -25° bis +60°C, biegsam, nicht
flammenausbreitend, korrosionsfest, UV stabilisiert, einschl.
allem Befestigungs- und Verbindungsmaterial liefern und
komplett verzugssicher auf dem Dach, an der
Tragkonstruktion der Module oder der Fassade, etc.,
befestigt verlegen mit einer Nennweite von 25 mm
Menge: 320,000 m
Zuordnung: 442

**1.11 Co-flex PP-UV, geschlitztes Wellrohr 20**
Co-flex PP-UV, geschlitztes, verschliessbares Wellrohr,
UV-stabilisiert aus modifiziertem Polypropylen,
schwarz, Schutz gegen Marder- und Nagetierverbiss,
Temperaturbeständigkeit von -40° bis +135°C, nicht
flammwidrig, halogenfrei, einschl. allem Befestigungs-
und Verbindungsmaterial liefern und komplett
verzugssicher auf dem Dach, an der Tragkonstruktion der
Module oder der Fassade, etc.,  befestigt verlegen mit
einer Nennweite von 20 mm
Menge: 140,000 m
Zuordnung: 442

**1.12 Co-flex PP-UV, geschlitztes Wellrohr 45**
Co-flex PP-UV, geschlitztes, verschliessbares Wellrohr,
UV-stabilisiert aus modifiziertem Polypropylen,
schwarz, Schutz gegen Marder- und Nagetierverbiss,
Temperaturbeständigkeit von -40° bis +135°C, nicht
flammwidrig, halogenfrei, einschl. allem Befestigungs-
und Verbindungsmaterial liefern und komplett
verzugssicher auf dem Dach, an der Tragkonstruktion der
Module oder der Fassade, etc.,  befestigt verlegen mit
einer Nennweite von 45 mm
Menge: 90,000 m
Zuordnung: 442

**1.13 Kabeldurchführung Dachpfanne**
Passend zur bestehenden Dacheindeckung

liefern und inkl. aller Nebenleistungen betriebsfertig
montieren.
Menge: 10,000 St
Zuordnung: 444

### Titel 2 PV-Anlage, Allgemein

*Hinweis*
Sonstige Leistungen

**2.01 Rundsteuerempfänger EVU mit Antenne**
Rundsteuerempfänger mit plombierbarem Gehäuse nach
Vorgabe des EVU, inkl. abgesetzter Antenne, Verlegung
der Antennenzuleitung sowie allen erforderlichen Klein-
und Zubehörteilen liefern und betriebsfertig
angeschlossen und konfiguriert montieren
Menge: 1,000 St
Zuordnung: 442

**2.02 Datenlogger**
Passend zu vorstehendem Wechselrichterhersteller.
Schnittstelle zur vorhandenen Monitoring- und
Visualisierungsstruktur (SMA-Data) über offene
Standards bzw. kompatible Schnittstellen.

Speicherkapazität max. 4.096 Tage
Versorgungsspannung
12 V DC Energieversorgung durch externes
Steckernetzteil

Energieverbrauch < 2,0 W
Schutzklasse IP 20
Abmessung / Höhe 190,0 mm
Abmessung / Breite 114,0 mm
Abmessung (Länge) 53,0 mm
Betriebstemperaturbereich -20°C - +65°C

Schnittstellen

Ethernet (RJ45-Buchse) LAN, 10/100 MBit / Modbus TCP
SunSpec,  API (JSON)
RS422 (RJ45-Buchse)
WLAN Funkstandard 802.11 b/g/n / Modbus TCP
SunSpec,  API (JSON)
6 digitale Eingänge Anbindung an Rundsteuerempfänger
4 digitale Ein-/Ausgänge Anbindung an
Rundsteuerempfänger, Lastmanagement
RS485 Modbus RTU SunSpec oder Zähleranbindung

liefern und inkl. aller Nebenleistungen, Kleinmaterial,
etc., betriebsfertig programmiert und konfiguriert
anschliessen und montieren
Menge: 1,000 St
Zuordnung: 442

**2.03 Smartmeter mit Wandler (5A)**
Passend zu vorstehendem Wechselrichterhersteller.

Messung über Messwandler 5A
Primär 1-5.000A
Sekundär Stromwandler mit Ausgangstrom 5A

Genauigkeitsklasse Wirkenergie Klasse 1 (EN 62053-21) /
Klasse B (EN 50470-3)
Genauigkeitsklasse Blindenergie  Klasse 2 (EN 62053-23)
Überlast kurzzeitig 30 A / 500 ms
Montage Innen (DIN-Schiene)
Gehäuse  3 Module nach DIN 43880
Schutzart IP IP 51 (vorderer Rahmen),IP 20 (Anschlüsse)
Umgebungstemperaturbereich °C-25 bis +65
Abmessungen (Höhe x Breite x Tiefe) mm 0 91,5 x 53,8 x
63,0
Gewicht  240g
Schnittstelle zum Wechselrichter Modbus RTU (RS485)
Display 3 x 8 Stellen / Touchscreen
Stromwandler Primär: 1 - 5000 A / Sekundär:
Stromwandler mit Ausgangsstrom 5 A

liefern und inkl. 3 Stück passender Stromwandler und
kompletten Verkabelungssatz zwischen
Hausanschlussschrank und NSHV. Für die Kalkulation ist
von einer  Leitungslänge von ca. 10 m auszugehen. Mehr-
oder
Minderlängen im üblichen Rahmen sind mit den
Einheitspreisen abgegolten. Einschließlich Zubehör und
aller Nebenleistungen, Kleinmaterial, etc.,
betriebsfertig programmiert und konfiguriert
anschliessen und montieren

Datenblätter sind auf Anforderung vorzulegen

angebotenes Fabrikat :
'.......................................'

angebotener  Typ :
'.......................................'
Menge: 1,000 St
Zuordnung: 442

**2.04 LAN-Switch für PV-Anlagenkommunikation**
Lieferung und Montage eines industrietauglichen 19-
Zoll-LAN-Switches zur vollständigen Vernetzung der PV-
Anlage einschließlich Wechselrichter, Datenlogger,
Smartmeter / Energiezähler sowie gegebenenfalls
Batteriespeichersystem bzw. Speicherwechselrichter.

Ausführung mindestens:

- 19-Zoll-Ausführung zur Montage im Daten-/
Netzwerkschrank
- mind. 16 RJ45-Ports
- 10/100/1000 MBit/s
- inklusive erforderlicher Befestigungs- und
Montagematerialien
- Spannungsversorgung 230 V AC
- inklusive aller erforderlichen Patch- und
Anschlussleitungen
- betriebsfertige Einbindung sämtlicher Wechselrichter,
Datenlogger, Smartmeter sowie weiterer
Kommunikationsteilnehmer
- vollständige Parametrierung und Funktionsprüfung

Die komplette Kommunikationsvernetzung der PV-Anlage
einschließlich aller aktiven Komponenten ist
betriebsfertig herzustellen und auf Funktion zu prüfen.
Menge: 1,000 St
Zuordnung: 442

**2.05 Kostenpauschale**
Kostenpauschale für alle anlagenspezifisch erforderlich
werdenden Kleinteile und Zubehör wie z.B. Klemmen,
Konfektionierungsmaterial, Stecker, Kupplungen,
Schrauben, Befestigungen, Rangierkabel, etc. inkl.
aller erforderlichen Arbeiten wie Abstimmungsgespräche
(Betreiber, Firmen am Bau, etc.) für die gesamte
Photovoltaikanlage der beiden Gebäude
Menge: 1,000 Psch
Zuordnung: 442

**2.06 Werk-, Montageplanung und Abschlussdokumentation**
Im Zuge der Werk- und Montageplanung sind zusätzlich
noch folgende anlagenspezifische Leistungen zu
erbringen:

Wirtschaftlichkeitsberechnung
Ertragssimulation
Aufstellvorschlag
Anpassung des Aufstellvorschlages bis zur Werkplanreife
Dachbelegungsplan
Statischer Nachweis
Wind- und Schneelastberechnung
Montageplan für das Trage- und Montagesystem
Blitzschutz- und Erdungsplan
Verdrahtungs- und Verkabelungsschemen
Detailangaben zur Dachbefestigung und Abspannung
Ballastierungsangaben soweit erforderlich
Montageskizzen der geplanten Leitungsführung
Datenblätter aller Anlagenteile

Beschreibung und Planerstellung der gesamten
PV-Anlage inkl. Datenblätter aller wesentlichen
eingesetzten Komponenten, Erstellung eines
Zuliefernachweises (mit Anschrift und gelieferter
Komponente), Erstellung eines Inbetriebnahmeprotokolls
in 1-facher Ausfertigung

Übergabe einer Dokumentation nach Abschluss und
Inbetriebnahme der PV-Anlage, bestehend aus den
vorstehend beschriebenen, auf den endgültigen Stand
fortgeschriebenen Unterlagen sowie alle
anlagenspezifischen Daten, Hersteller- und
Bezugsquellennachweise, Datenblätter und Berechnungen,
Anlagenzeichnungen, Anmeldeformulare und sonstige mit
dem EVU abgestimmten Unterlagen, Messprotokolle,
Software und Programmierungen, Wartungsanweisungen,
sowie sonstiger erforderlicher Bestandsunterlagen in
dreifacher Ausführung und auf Datenträger im PDF-
Datenformat und in bearbeitbarer Form (DWG, etc.)
Menge: 1,000 Psch
Zuordnung: 442

**2.07 Abstimmung mit EVU**
Ausarbeitung und Erstellung aller für die
Inbetriebsetzung der PV-Anlage und der
Messeinrichtungen erforderlichen Anmeldeunterlagen und
unterschriftsfertige Vorlage sowie rechtzeitige
Unterschriftseinholung beim Bauherrn, Weiterleitung an
das Stromversorgungsunternehmen, den Netzbetreiber und
sonstigen erforderlichen Behörden und Institutionen,
Beantragungen bei der Regulierungsbehörde und sonstigen
Institutionen, Abstimmung der Zählermontage,
Inbetriebnahme der Messung in Zusammenarbeit mit dem
Versorger inkl. Helfergestellung

- Anmeldung am Niederspannungsnetz
- Netzverträglichkeitsprüfungen
- Berechnung Netzanlagenschutz
- Übersichtsschaltplan der Erzeugungsanlage inkl.
  Anordnung der Mess- und Schutzeinrichtungen
- Inbetriebsetzungsvorgang
- Anlagendokumentationen
- Abnahme mit dem EVU
- etc.

und alle erforderlichen Nebenleistungen
Menge: 1,000 Psch
Zuordnung: 442

*Hinweis*
Garantieverlängerung
Die Garantieverlängerung ist durch eine Bescheinigung
des Herstellers nachzuweisen.
Über die Beauftragung wird ggf. zu einem späteren
Zeitpunkt entschieden.

**2.08 Garantieverlängerung Wechselrichter auf 10 Jahre**
Garantieverlängerung für alle eingebauten
Wechselrichter von 5 auf 10 Jahre
Menge: 1,000 Psch
Zuordnung: 499

### Titel 3 Batteriespeichersystem

**3.01 Batteriespeichersystem, ca. 50 kWh**
Liefern, montieren, anschließen, parametrieren und
betriebsfertig in Betrieb nehmen eines modular
aufgebauten Batteriespeichersystems zur
Eigenverbrauchsoptimierung und Lastspitzenreduzierung
einer netzgekoppelten Photovoltaikanlage mit ca. 100
kWp Anlagenleistung im Schul- und Sporthallenbetrieb.

Das Speichersystem ist für einen wirtschaftlichen
Betrieb mit typischen Lastprofilen eines Schulgebäudes
einschließlich Lüftungsanlagen auszulegen.

Technische Mindestanforderungen:

- Nutzbare Speicherkapazität ca. 50 kWh
- Modular erweiterbar auf mindestens 100 kWh ohne
  Austausch wesentlicher Systemkomponenten
- Hochvolt-Batteriesystem
- Batterietechnologie Lithium-Eisenphosphat (LFP) oder
  technisch gleichwertige Lithium-Technologie mit
geeignetem
  Sicherheitskonzept
- Batteriemanagementsystem mit Zellüberwachung und
  automatischer Fehlererkennung
- Dreiphasiger Betrieb 400 V / 50 Hz
- AC-Lade-/Entladeleistung mindestens 30 kW
- Systemwirkungsgrad = 90 %
- Kommunikationsschnittstellen mindestens Ethernet,
Modbus
  TCP, SunSpec oder gleichwertig
- Fernüberwachung und Störmeldung möglich
- Integration in übergeordnetes Energiemanagementsystem
- Parametrierung für Eigenverbrauchsoptimierung und
  Lastspitzenmanagement
- Das Speichersystem ist so auszulegen und zu
  parametrieren, dass die am Netzanschlusspunkt
zulässige
  anschluss- bzw. Einspeiseleistung dauerhaft
eingehalten
  wird.
- Datenaufzeichnung für Ladezustand, Lade-/
Entladeleistung,
  Energieflüsse und Störmeldungen
- Schutzfunktionen gegen Kurzschluss, Tiefentladung,
  Überladung, Isolationsfehler und Übertemperatur

Brandschutz / Betrieb:

- Aufstellung im Innenbereich Technikraum
- Einhaltung aller Herstellerabstände sowie Wartungs-
und
  Sicherheitsabstände
- Lieferung eines Sicherheits- und Brandschutzkonzeptes
für
  das Speichersystem
- CE-Konformität sowie Nachweis der Einhaltung
  einschlägiger VDE-/DIN-Vorschriften
- Eine Ersatzteilversorgung und ein technischer Support
über
  mindestens 10 Jahre ist sicherzustellen.

Leistungsumfang:

- Batterieschränke / Batteriemodule
- Batteriemanagementsystem
- DC- und AC-Schutzeinrichtungen
- kompletter Verkabelungssatz zwischen Batteriesystem
und
  Speicherwechselrichter einschließlich
  DC-/Kommunikationsverkabelung, ausgelegt entsprechend
  der Werk- und Montageplanung sowie den tatsächlichen
  Einbauverhältnissen. Für die Kalkulation ist von
einer
  Leitungslänge von ca. 15 m auszugehen. Mehr- oder
  Minderlängen im üblichen Rahmen sind mit den
  Einheitspreisen abgegolten.
- Der Speicherstandort ist dem Grundriss Technikraum zu
  entnehmen.
- Kommunikationsanbindung
- Parametrierung
- Inbetriebnahme
- Einweisung Betreiber
- Vollständige Dokumentation

Liefern, montieren, anschließen, parametrieren und
betriebsfertig in Betrieb nehmen eines modularen
Batteriespeichersystems zur Eigenverbrauchsoptimierung
einer netzgekoppelten Photovoltaikanlage sowie zur
Reduzierung von Lastspitzen inkl. aller
Nebenleistungen.

angebotenes Fabrikat :
'.......................................'

angebotener  Typ :
'.......................................'
Menge: 1,000 St
Zuordnung: 442

**3.02 Batteriespeicher-Wechselrichter ca. 30 kW**
Bidirektionaler, dreiphasiger Batteriespeicher-
Wechselrichter zur Kopplung des Batteriesystems mit dem
Niederspannungsnetz der Liegenschaft.

Der Speicherwechselrichter ist in das Energiemanagement
so einzubinden, dass die am Netzanschlusspunkt
zulässige Einspeise- bzw. Anschlussleistung nicht
überschritten wird. Die Betriebsführung ist so
auszulegen, dass die am Netzanschlusspunkt zulässigen
Leistungsgrenzen dauerhaft eingehalten werden.

Ein Inselnetz-, Ersatzstrom- oder Notstrombetrieb ist
nicht Bestandteil dieser Ausschreibung.

Technische Mindestanforderungen:

- AC-Nennleistung: mindestens 30 kW
- Netzanschluss: 3 / N / PE, 400 V, 50 Hz
- Bidirektionaler Betrieb
- Geeignet für Hochvolt-Batteriesysteme
- Wirkungsgrad: = 97 %
- Schutzart: mindestens IP54 bei Innenaufstellung,
  IP65 bei Außenaufstellung
- Schnittstellen: Ethernet, Modbus TCP, SunSpec oder
  vergleichbare offene Schnittstellen
- Kompatibilität mit offenen Energiemanagementsystemen
  sowie Integration in vorhandene Monitoringstrukturen
über
  standardisierte Schnittstellen.
- Geeignet für Wirk- und Blindleistungsregelung
- Parametrierbar für Eigenverbrauchsoptimierung und
  Lastspitzenkappung
- Fernüberwachung und Störmeldeausgabe möglich

Leistungsumfang:

- Lieferung und Montage
- AC- und DC-seitiger Anschluss
- Einbindung in Zähler- und Energiemanagementkonzept
- Parametrierung
- Inbetriebnahme und Dokumentation

Liefern, montieren, anschließen, programmieren,
parametrieren und betriebsfertig in Betrieb nehmen
einschließlich aller Nebenleistungen.

angebotenes Fabrikat :
'.......................................'

angebotener  Typ :
'.......................................'
Menge: 1,000 St
Zuordnung: 442

**3.03 Energiemanagement, Speicherregelung**
Funktionen:

- Regelstrategie zur Optimierung von Eigenverbrauch,
  Speicherbetrieb und Lastspitzenmanagement.
- Berücksichtigung typischer Betriebszeiten von
  Lüftungsanlagen und Schulbetrieb bei der
  Speicherregelung.
- Priorisierung PV-Eigenverbrauch vor Netzeinspeisung
- Priorisierung Speicherladung aus PV-Erzeugung
- Optional parametrierbare zeitabhängige Lade-
  /Entladefenster
- Peak-Shaving
- Regelungstechnische Begrenzung zur dauerhaften
  Einhaltung der am Netzanschlusspunkt zulässigen
  Anschluss- bzw. Einspeiseleistung.
- Leistungsbegrenzung am Netzverknüpfungspunkt
- Lastprognose oder prognosebasierte Regelung zulässig
- Visualisierung von PV-Erzeugung, Gebäudelast,
  Speicherladung, Netzbezug und Netzeinspeisung.
- Einbindung bestehender oder zukünftiger PV-Anlagen
über
  offene Schnittstellen.
- Exportmöglichkeit der Betriebsdaten.

Liefern, parametrieren und in Betrieb nehmen einer
übergeordneten Speicherregelung zur optimierten Nutzung
der PV-Energie.
Menge: 1,000 Psch
Zuordnung: 442

**3.04 Nebenarbeiten, Sicherheit, Dokumentation**
Herstellen aller für den sicheren Betrieb
erforderlichen Nebenleistungen.

Enthalten sind:

- Beschilderung
- Warn- und Sicherheitshinweise
- Feuerwehr-/Brandschutzinformationen zum
Batteriesystem
- Aufstell- und Wartungsabstände
- Abstimmung mit Elektroplanung und Brandschutz
- Prüfprotokolle
- Einweisung Betreiber / Hausmeister
- Übergabe Betriebs- und Wartungsunterlagen
- Übergabe eines Betreibermerkblattes für Feuerwehr und
  Wartungspersonal
Menge: 1,000 Psch
Zuordnung: 442

**3.05 Stahl-Montagekonstruktion für Wechselrichter**
Lieferung und Montage einer freistehenden bzw.
wandgestützten Stahl-Montagekonstruktion zur Aufnahme
von Photovoltaik-Wechselrichtern innerhalb des
Technikraumes.

Die Konstruktion dient der geordneten und
wartungsfreundlichen Anordnung der Wechselrichter
einschließlich erforderlicher Montage-, Hinterlüftungs-
und Bedienflächen.

Ausführung bestehend aus:

- Tragkonstruktion aus verzinkten Stahlprofilen bzw.
  gleichwertiger korrosionsgeschützter
Stahlkonstruktion
- Auslegung zur Aufnahme von mindestens 2 Photovoltaik-
  Wechselrichtern bis jeweils ca. 110 kg Gerätegewicht
- Statisch ausreichende Dimensionierung einschließlich
  Eigengewicht der Geräte, Betriebslasten und
  Sicherheitsreserven
- Befestigung an Boden und/oder Wand entsprechend
  statischer Erfordernisse
- Montageebenen einschließlich Quertraversen und
  Befestigungsmöglichkeiten
- Vorbereitet mit Kabelführungsstemen zur geordneten
  Leitungsführung und Kabelbefestigung
- Berücksichtigung der erforderlichen Wartungs-,
Bedien- und
  Hinterlüftungsabstände gemäß Herstellerangaben
- Konstruktive Ausführung zur späteren Austauschbarkeit
  einzelner Geräte
- Sämtliche Verbindungsmittel, Befestigungen und
  Kleinmaterialien

Einschließlich:

- Aufmaß vor Ort
- Werkstattplanung
- Lieferung, Montage, Ausrichten und Befestigen
- Korrosionsschutz

Liefern und inkl. aller Nebenleistungen, Kleinmaterial,
 betriebsfertig montieren.
Menge: 1,000 Psch
Zuordnung: 442

### Titel 4 Überspannungsschutz, Potentialausgleich

*Hinweis*
Nach DIN VDE 0100-443 ergibt sich die Notwendigkeit des
Überspannungsschutzes für den Speisepunkt auf der AC-
Seite. Durch den Verweis der DIN VDE 0100-712 auf die
DIN VDE 0185-305-3 Beiblatt 5 (DIN EN 62305-3 Beiblatt
5) ist  zum besonderen Schutz des Wechselrichters -
zusätzlich der Einbau von Überspannungsschutz auf der
Gleichspannungs-Seite (DC-Seite) vorzunehmen.

Der Überspannungsschutz ist nach den Vorschriften des
VDEW und der DIN VDE-Richtlinien zu errichten.
Klein- und Befestigungsmaterial ist einzukalkulieren.

**4.01 Generatoranschlusskasten (3xString)**
Beschreibung: Systemlösung Typ 1+2 für
Photovoltaikanlagen zum Anschluss von 3 x 1 String mit
3 separaten MPP-Trackern. Zum DC-Schutz des
Wechselrichters. Fehlerresistente Y-Schaltung nach VDE
0100-712 (EN 50539-12) mit Statusanzeige. Gekapselte
Zinkoxid-Varistor-Ableiter. Mit thermischer und
dynamischer Abtrennvorrichtung. Mit optischer
Funktionsanzeige. Vormontiert im Polycarbonat Gehäuse
(IP67), UV-resistent für den Außeneinsatz, inkl.
Kabelverschraubungsset und Druckausgleichselement.

- Dimension: 900V DC
- Netzform: DC
- Schutzpegel: =3 kV
- Signalisierung am Gerät: optisch
- SPD nach EN 61643-11: Typ 1+2
- Blitzstoßstrom (10/350 µs): 7 kA
- LPZ: 0?2
- Schutzart: IP67
- Schutzgrad: IK08
- Anzahl der Eingänge: 1
- Art der Einführung: Verschraubung
- Gehäusewerkstoff: PC
- Temperatureinsatzbereich: -25 - 60 °C
- Anzahl der Leitungseinführungen: 12
- Mit Erdungsanschluss: ja
- Max. Eingangsspannung DC: 900 V
- String Absicherung: ohne
- Max. Eingangsstrom pro String: 41 A

Montageart: vormontiert im Gehäuse
Maximaler Ableitstoßstrom (8/20 µs): 50 kA
Farbe: lichtgrau; RAL 7035
Maße ca.: 286 x 202 x 125 mm

liefern und inkl. allem erforderlichen Zubehörs,
Kleinmaterial und Nebenleistungen, etc., betriebsfertig
anzuschliessen.

angebotenes Fabrikat :
'.......................................'

angebotener  Typ :
'.......................................'
Menge: 4,000 St
Zuordnung: 442

*Hinweis*
Beim Erstellen des Potentialausgleiches ist besonders
darauf zu achten, dass die Bildung von Schleifen
vermieden wird. Die Ausführung hat äußerst sorgfältig
zu erfolgen, um Streu- bzw. Störspannungen im
Gebäudekomplex  zu vermeiden.
Technische Anlagenteile sind in den PA einzubeziehen.

Alle Verschraubungen sind selbstsichernd auszuführen.

Die Erdungsanlagen sind nach den Vorschriften des VDEW
und der DIN VDE-Richtlinien zu errichten.

Klein- und Befestigungsmaterial ist einzukalkulieren.

**4.02 Potentialausgleichschiene**
Potentialausgleichschiene aus Stahl, verzinkt, nach VDE
0609, mit schraubbarer Abdeckhaube, plombierbar,
komplett mit Zubehör, Beschriftung, Kleinmaterial und
kontaktsicheren Klemmen liefern betriebsfertig
verklemmt montieren
Menge: 3,000 St
Zuordnung: 446

**4.03 PVC-Aderleitung H07V-U 1 x 6 qmm**
PVC-Aderleitung nach VDE 0281 liefern, einziehen und
betriebsfertig verlegen als H07V-U 1 x 6 qmm
Menge: 180,000 m
Zuordnung: 446

**4.04 Erdungsleitung NYY-J 1 x 6 qmm**
PVC-Aderleitung nach VDE 0281 liefern, einziehen und
betriebsfertig verlegen als NYY-J 1 x 6 qmm
Menge: 65,000 m
Zuordnung: 446

**4.05 NYY 1 x 16 qmm**
Kunststoffmantelleitung nach DIN 0250, liefern,
einziehen und betriebsfertig verlegen als NYY-J 1 x 16
qmm
Menge: 138,000 m
Zuordnung: 444

**4.06 NYY 1 x 25 qmm**
Kunststoffmantelleitung nach DIN 0250, liefern,
einziehen und betriebsfertig verlegen als NYY-J 1 x 25
qmm
Menge: 24,000 m
Zuordnung: 444

**4.07 Anschluß von metallenen Teilen**
Anschluß von metallenen Teilen für den zusätzlichen
Potentialausgleich mit selbstsichernden
Edelstahlschrauben und allem erforderlichen Zubehörs
Menge: 68,000 St
Zuordnung: 446

**4.08 Meßtechnische Überprüfung Pot-Ausgleich**
Meßtechnische Überprüfung nach DIN EN 0185 als Nachweis
der Funktionsfähigkeit des Potentialausgleichs inkl.
Überprüfung des Erdübergangswiderstandes und Erstellung
eines Prüfprotokolls einschließlich der
Revisionszeichnungen
in 3-facher Ausfertigung
Menge: 1,000 Psch
Zuordnung: 446

*Hinweis*
Erdung des PV-Generators, auch in Verbindung mit dem
vorhandenen Blitzschutzsystem (Alu), auf dem Dach  nach
den Vorschriften der VDE 0185, komplett incl. Montage-
und Anschlußzubehör, Klein- und Befestigungsmaterial,
Anschluss- und Verbindungsklemmen, sowie allen
erforderlichen Nebenleistungen betriebsfertig montieren
und
anschliessen.

**4.09 Montageplanung, Berechnungen und Abstimmung Blitzschutz zur PV-Anlage**
Die Montageplanung für die Erweiterung der Blitzschutzanlagen in Kombination mit der PV-Anlage beinhaltet die
detaillierte Ausarbeitung eines Schutzkonzepts für das
Gebäude, um es vor Schäden durch Blitzeinschläge zu
schützen. Dabei werden sowohl äußerer Blitzschutz
(Fangstangen, Ableitungen) als auch innerer Blitzschutz
(Überspannungsschutz) berücksichtigt. Die Planung muss
den aktuellen Normen und Richtlinien entsprechen, und
ist  von einer Blitzschutzfachkraft durchzuführen.

Wesentliche Punkte der Montageplanung:

Analyse der Gebäudestruktur und Umgebung.

Äußerer Blitzschutz:
Planung der der PV-Anlage in Bezug auf die
Blitzschutzanlage. Abstimmung mit dem
Blitzschanlagenerrichter

Innerer Blitzschutz:
Schutz der elektrischen und elektronischen Anlagen vor
Überspannungen, die durch Blitzeinschläge entstehen
können.

Potentialausgleich:
Sicherstellung, dass alle metallenen Teile eines
Gebäudes auf dem gleichen Potential liegen, um
Funkenüberschläge zu vermeiden.

Trennungsabstand:
Berechnung und Einhaltung des Trennungsabstandes
zwischen Blitzschutzanlage und Gebäudestruktur/PV-
Anlagenbauteile, um Schäden durch Funkenüberschläge zu
verhindern.

Auswahl geeigneter Materialien:
Verwendung von Materialien, die den Anforderungen der
Normen und den klimatischen Bedingungen entsprechen.

Dokumentation:
Erstellung einer vollständigen Dokumentation der
Planung, um die spätere Überprüfung und Wartung zu
erleichtern.
Menge: 1,000 psch
Zuordnung: 446

**4.10 Multiklemme als Universalklemme, Erdungsklemme**
Multiklemme als Universalklemme als Anschlußbauteil von
Metallteilen des Dachaufbaues wie der Blecheindeckung,
PV-Anlagenteilen, Dachfenster- und Gaubeneinfassungen,
Schneefanggitter, Dachrinnen, Steigleitern,
Verkleidungen, Kanälen, Trauf- und Kehlblechen, etc.
liefern und incl. erforderlichem Klein- und
Befestigungsmaterial, Anschlußzubehör betriebsfertig
montieren
Menge: 64,000 St
Zuordnung: 446

**4.11 Aluminiumdraht als Verbindungsleitung**
Rundaluminium-Knetlegierung (AlMgSi) 8 mm nach
DIN 48 801, in Teillängen sichtbar verlegt, als Ab-
oder Verbindungsleitung, zur Erdung der UK des PV-
Generators, komplett geformt und verlegt auf der
Dacheindeckung, an  Metallkonstruktionen. incl. allem
Befestigungs- und Verbindungsmaterial wie
Leitungshaltern, Distanz- und Isolierstücken und
Zubehör etc. liefern und montieren
Menge: 94,000 m
Zuordnung: 446

### Titel 5 Elektroinstallation allgemein

*Hinweis*
Niederspannungsverteilung
In den folgenden Positionen ist das Material und
sonstiges Zubehör (Verdrahtung, Reihenklemmen,
Hutschienen, etc.) für den kompletten Innenausbau der
Schränke mit einzukalkulieren.

Der Anschluss der PV-Anlage erfolgt an den bestehenden
Hausanschluss.

Die genaue Anschlussstelle ist vor Ausführung mit der
Fachbauleitung abzustimmen.

Alle hierfür erforderlichen Anpassungen,
Anschlussarbeiten sowie Abstimmungen mit dem
Netzbetreiber sind Bestandteil dieser Ausschreibung.

**5.01 Einspeiseschrank PV**
Standschrank als typgeprüfte Niederspannung-
Schaltgerätekombination (TSK) nach DIN VDE 0660/Teil
500, Innenraumaufstellung, Komplett verdrahtet,
Schutzart Außen IP54, Schutzart Innen IP30, aus
Stahlblech 1,5mm, mit Tür
Innenausbau mit Modulsystemfeldern, nach DIN 43870,
Betriebsmittel nach DIN 43880, DIN VDE 0660/ Teil 107,
Berührungschutzabdeckungen aus GFK (selbstverlöschend)
Verschmutzungsgrad 3, Überspannungskategorie IV,
Schutzklasse I, geerdet, incl.
Schutzleiterverbindungen, Pulverbeschichtung RAL 7032,
Leitungseinführung durch Flansch für
Kabelverschraubungen
Türöffnungswinkel in Fluchtrichtung mindestens 130 Grad
3-Punkt-Stangenverschluß, Schloßbetätigung mit
Schwenkhebel-Schrankgriffverschluß inkl.
Profilhalbzylinder und drei Schlüssel, komplett mit
Kabelabfangschienen stufenlos tiefenverstellbar, inkl.
Transportösen
Verteilerbeschriftung mit Formaturstreifen graviert,
selbstklebend, Farbe schwarz
mit Bodenbefestigung

angebotenes Fabrikat und Typ:
'..................................'

komplett ausgebaut mit

Verteilerfeld, Sammelschienen zur Aufnahme der REG,
Überspannungsableiter und Leistungsschalter,
Geräteträgern und Abdeckungen, Blendrahmen, incl. aller
Zu- und Abgangsklemmen, Innenverdrahtung, Trennklemmen,
PE/N-Klemme, Abschottungen, Zubehör, Zugentlastung,
als Einspeiseschrank zur Aufnahme von 8 St. NH00
Sicherungslasttrennschaltern, Lasttrennschaltern 4-
polig, Vorsicherungen für Wechselrichter,
Hauptschalter, Überspannungsschutz Typ 2.

Die PV-Wechselrichter und der Batteriewechselrichter
sind jeweils auf eigene Vorsicherungen und
Lasttrennschalter anzuschließen.

Die Beschriftung hat dauerhaft zu erfolgen.

Abmessungen ca: H: 1950mm, B: 800 mm, T: 275mm
( incl. Sockel )

Die Verteilung ist komplett verschient auf
Abgangsklemmen verdrahtet mit allem erforderlichen
Zubehör, sämtlichen Tragsystemen, Modulsystemen,
Abdeckungen und sonstigem Zubehör nach Vorgabe fertig
bestückt zu liefern und betriebsfertig angeschlossen am
vorgesehenen Aufstellungsort zu montieren.
Schutzmaßnahmen und Transport während der Bauzeit sind
einzukalkulieren
Menge: 1,000 St
Zuordnung: 443

**5.02 FI-LS 0,03 A, 16 A/B**
Kombinierter LS-Fehlerstrom-Schutzschalter, 1-pol.-
geschützt und 2-pol.-schaltend, (1P+N) nach DIN 0664,
pulsstromsensitiv, stoßstromfest bis 250 A,
Kurzschlußfestigkeit 6 kA, Nennspannung 230/400 V - 50/
60Hz, B-Charakteristik, Nennfehlerstrom 30 mA,
Nennstrom 16 A, inkl. Klemmensatz liefern und
betriebsfertig angeschlossen montieren
Menge: 2,000 St
Zuordnung: 443

**5.03 Lasttrennschalter D02 3-polig**
Neozed-Einbausicherungslasttrennschalter D02 3-polig
mit Schalterfunktion, bestückbar bis 63 A, Nennspannung
230/400V, komplett bestückt mit Sicherungseinsatz bis
63 A, incl. Unterteil, Paßhülsen, Schaltsperre,
Phasenschiene und Adapter, Schraubkappen, incl.
Reihenklemmensatz und sonstigem Zubehör, als Schalter-
Sicherungseinheit liefern und betriebsfertig
angeschlossen montieren.
Menge: 8,000 St
Zuordnung: 443

**5.04 Lasttrennschalter 4-polig, 63 A**
Lieferung und Montage eines allpoligen
Lasttrennschalters zur Freischaltung eines dreiphasigen
Wechselrichters bzw. Speicherwechselrichters innerhalb
des Wechselrichter- bzw. Erzeugungsverteilers.

Ausführung:

- Lasttrennschalter 4-polig
- Bemessungsstrom: mindestens 63 A
- Bemessungsbetriebsspannung: 400 V AC
- Bemessungsfrequenz: 50 Hz
- Allpolige Trennung einschließlich Neutralleiter
- Gebrauchskategorie mindestens AC-22A oder
gleichwertig
- Geeignet für den Einsatz in Wechselrichteranlagen
- Montage auf Hutschiene oder Montageplatte
entsprechend
  Schaltschrankausführung
- Berührungssicher gemäß DIN EN 60947
- Schaltstellungsanzeige EIN/AUS
- Bemessung und Ausführung passend zur angeschlossenen
  Wechselrichterleistung

inkl. Klemmensatz liefern und betriebsfertig
angeschlossen montieren
Menge: 6,000 St
Zuordnung: 443

**5.05 Hauptschalter, 250 A, 4-polig**
Hauptschalter, als 4 - pol. Lasttrennschalter mit
Griff, nach DIN EN 60669-1 Nennspannung 230/400 V -50/
60Hz,
Nennstrom 250 A liefern und betriebsfertig
inkl.Verdrahtungssatz und allem erforderlichen Zubehörs
und Nebenleistungen einbauen
Menge: 1,000 St
Zuordnung: 443

**5.06 Überspannungsableiter Typ 1 + 2**
Kombi-Ableiter für TN-S-Systeme mit 230 / 400 V
Nennspannung.
 Typ 1 + Typ 2 auf Funkenstreckenbasis
  Nichtausblasende Funkenstreckentechnologie mit nur 1
TE /
  Pol ermöglicht kompakte, platzsparende Ausführung
  Erfüllt Mindestanforderungen an das
  Blitzstromableitvermögen nach VDE 0100-534
  Ermöglicht kompakten Blitzschutzpotentialausgleich
  inklusive Endgeräteschutz
  Ableitvermögen bis 50 kA (10/350 µs)
  Funktions- / Defektanzeige durch grün-rote Markierung
im
  Sichtfenster
  Hohes Folgestromlöschvermögen (Ifi = 25 kAeff)

Spezifikationen:
SPD nach EN 61643-11 / ... IEC 61643-11: Typ 1 + Typ 2
/ Class I + Class II
Energetisch koordinierte Schutzwirkung zum Endgerät (=
5 m): Typ 1 + Typ 2 + Typ 3
Nennspannung AC (UN): 230 / 400 V (50 / 60 Hz)
Höchste Dauerspannung (UC): 255 V (50 / 60 Hz)
Blitzstoßstrom (10/350 µs) [L1+L2+L3+N-PE] (Itotal): 50
kA
Spezifische Energie [L1+L2+L3+N-PE] (W/R): 625,00 kJ/
Ohm
Blitzstoßstrom (10/350 µs) [L, N-PE] (Iimp): 12,5 kA
Spezifische Energie [L,N-PE] (W/R): 39,06 kJ/Ohm
Nennableitstoßstrom (8/20 µs) [L-N]/[N-PE] (In): 12,5 /
50 kA
Schutzpegel [L-N]/[N-PE] (UP): = 1,5 / = 1,5 kV
Folgestromlöschfähigkeit AC (Ifi): 25 kAeff
Folgestrombegrenzung / Selektivität: Nichtauslösen
einer 35 A gG Sicherung bis 25 kAeff (prosp.)
Ansprechzeit (tA): = 100 ns
Max. netzseitiger Überstromschutz: 160 A gG
TOV-Spannung [L-N] (UT) - Charakteristik : 440 V / 120
min. - Festigkeit
Betriebstemperaturbereich (TU): -40 °C ... +80 °C
Funktions- / Defektanzeige: grün / rot
Anzahl der Ports: 1
Anschlussquerschnitt (L1, L2, L3, N, PE, 9) (min.): 1,5
mm² ein- / feindrähtig
Anschlussquerschnitt (L1, L2, L3, N, PE, 9) (max.): 35
mm² mehrdrähtig / 25 mm² feindrähtig
Montage auf: 35 mm Hutschiene nach EN 60715
Gehäusewerkstoff: Thermoplast, Farbe rot, UL 94 V-0
Einbauort: Innenraum
Schutzart: IP 20
Einbaumaße: 4 TE, DIN 43880
Zulassungen: KEMA, VDE, UL
Gewicht: 525 g
liefern und in betriebsfertig einbauen und montieren
Menge: 1,000 St
Zuordnung: 446

**5.07 M+W Planung/Aufbauzeichnung Einspeiseschrank PV**
Neben dem Anschlusspunkt, inklusive Vorsicherungen, der
Wechselrichter zur Einspeisung in die Gebäude-NSHV,
sind im Einspeiseschrank sämtliche notwendigen
Komponenten zur Realisierung der Überschusseinspeisung
mit Eigenverbrauch vorzusehen:
-Hauptschalter
-Vorsicherungen und Absicherungen
-Überspannungsschutz Typ 2
-Datenlogger inkl. Netzteil
-Relaissteuerungen

Hierfür ist eine projektbezogene Planung zu erstellen.
Gemeinsam mit dem Bauherrn ist diese abzustimmen.
Inklusive Erstellung einer Aufbauzeichnung/
Stromlaufpläne zur Freigabe beim Bauherrn.
Menge: 1,000 Psch
Zuordnung: 443

**5.08 Netz-Anlagenschutzeinrichtung komplett**
Netz-Anlagenschutzeinrichtung komplett aufgebaut nach
TAB und Vorgabe des örtlichen Netzbetreibers als NA-
Schutz passend zur vorgesehenen PV-
Stromerzeugungsanlage.

Bestehend aus:

- Allpolige Trennung, zentraler NA-Schutz und
Kuppelschalter
  für PV-Anlagen bis 155,3 KW / 172,5 KVA, (bei
  Überschreiten der 135KW Grenze muss eine Abstimmung
  mit dem Netzbetreiber erfolgen)
- Netzvorsicherung vom Typ gG/gL
- Netzspannung 3 x 230/400V 50Hz,
  Nennstrom 250A (bei cos phi 0.9), 225A (bei cos phi
1),
- Leistungsschalter mit motorischer Wiedereinschaltung
- Wandmontage, Gfk-verstärktes Polyestergehäuse mit
  Schraubdeckel, IP 54 für Montage im Innenbereich oder
im
  geschützten Außenbereich (KEINE direkte Bewitterung),
  max. Umgebungstemperatur 35°C!,
- Abmessungen (B x H x T) ca. 400 x 880 x 260 mm

komplett mit allen NA Schutzrelais, Kuppelschaltern,
Überwachungsmodulen, allpoligen Lasttrennschaltern,
Motorantrieben, Vorsicherungen, Steuersicherungen,
Netzteilen, etc. liefern und betriebsfertig verdrahtet
und angeschlossen inkl. Kabelsatz für die
Hauptstromkreise und die Hilfsstromkreise, mit
Erledigung aller erforderlichen Formalitäten wie
Abstimmung und Anmeldung bei dem Netzbetreiber,
Einholung der Freigabe durch den Netzbetreiber und
allen sonstigen Nebenleistungen, Klein- und
Befestigungsmaterial, Vorsicherungen, Abdeckungen,
Klemmen, Zubehör und allen Nebenarbeiten betriebsfertig
montieren.
Menge: 1,000 St
Zuordnung: 443

*Hinweis*
Niederspannungs- und FM-Verkabelung
In die Verlegepreise sind alle erforderlichen Arbeiten
mit einzukalkulieren, wie beispielsweise das Verlegen
in
Teillängen, das Absetzen und Einführen in alle Geräte,
Verlege- und Befestigungsmaterial je nach Verlageart,
Verlegezubehör und Hilfsmittel wie Kabelabroller, etc.,
das dauerhafte Beschriften der Kabelenden, so dass eine
eindeutige Zuordnung auch zu einem späteren Zeitpunkt
der Installationsarbeiten noch möglich ist, das
Hochbinden und Schützen der Leitungen vor Verschmutzung
und Beschädigung durch andere Gewerke und sonstige
übliche Arbeiten. Grundsätzlich gilt für alle Kabel und
Leitungen die Lieferung in Teillängen.

Die für Leitungs-, Kabel oder Leerrohrdurchführungen
erforderlichen Bohrungen bis 21 mm Durchmesser durch
Beton- oder Ziegelmauerwerk, in
Filigranplattenelementen, etc. stellen keine
vergütungspflichtigen Leistungen dar, weil sie in die
weiter oben beschriebenen Verlegepreise ausdrücklich
mit einzukalkulieren sind.

**5.09 NYM 5 x 10 qmm**
Starkstromkabel nach DIN 0276, mit allem Klein- und
Befestigungsmaterial, auf oder im Mauerwerk, in
Kabelkanal oder Gitterrinne oder in Rohr einziehen,
liefern und betriebsfertig montieren, als NYM 5 x 10
qmm
Menge: 28,000 m
Zuordnung: 444

**5.10 NYM 5 x 16 qmm**
Starkstromkabel nach DIN 0276, mit allem Klein- und
Befestigungsmaterial, auf oder im Mauerwerk, in
Kabelkanal oder Gitterrinne oder in Rohr einziehen,
liefern und betriebsfertig montieren, als NYM 5 x 16
qmm
Menge: 45,000 m
Zuordnung: 444

**5.11 NYCWY 4x95/50**
Starkstromkabel nach DIN 0276, mit allem Klein- und
Befestigungsmaterial, in Teillängen auf Kabelkanal,
Gitterrinne, Steigleiter, mit Abstandsschellen oder in
Rohr einziehen, liefern und betriebsfertig montieren,
als NYCWY bis 4 x 95/50  qmm
Menge: 23,000 m
Zuordnung: 444

**5.12 Datenkabel nach IBM Cat 7**
Datenkabel Kategorie 7-Kabel in Teillängen liefern und
in technisch hoch installierten Bereichen
betriebsfertig verlegen zum Aufbau des Datennetzes, als
Anschluss- u. Verbindungsleitung in der
Datenübertragungstechnik.
Zur Datenübertragung analoger und digitaler Signale.
Menge: 165,000 m
Zuordnung: 457

*Hinweis*
Verlegesysteme
Verlegesysteme, Leerrohre, Kabelrinnen
Zu den nachstehenden Einbauteilen ist  in die
Verlegepreise alles erforderliche Zubehör, alle
Nebenarbeiten und Kleinmaterial wie Abstandshalter,
Verputzdeckel, Befestigungsmaterial, Bohrungen und
Rohreinführungen in Dosen, Tüllen, Muffen, Krümmer,
Wand- und Deckenübergänge, Gegenlager, sonstiges
Kleinmaterial und sonstige notwendige Arbeiten mit in
den Angebotspreis einzukalkulieren.
Ebenfalls mit  Einzukalkulieren sind Stemm- und
Schlitzarbeiten sowie das Erstellen der erforderlichen
Ausschnitte und Bohrungen in Hohlwänden oder
Holzkonstruktionen.
In jedes Leerrohr ist, falls erforderlich, ein Zugdraht
einzuziehen. Vor den Verputz- bzw. den
Estrichverlegearbeiten sind die Leerrohre auf
Durchgängigkeit zu prüfen. Die Leerrohre sind mit
geeignetem Befestigungsmaterial zu befestigen.
Gipspflaster und Hakennägel sind nicht zugelassen.
Die Wandauslaßschiffchen sind mit der Spitze nach oben
zu setzen. In die Dosenpreise sind alle erforderlichen
Kleinteile wie z. B. Leerrohradaptertüllen, etc. mit
einzukalkulieren. Rohre an Wänden, auf dem Rohboden
oder an der Decke sind grundsätzlich parallel  zu
verlegen. Eine diagonale oder schräge Rohrführung im
Raum ist nicht zugelassen.

Das Befestigen der Dosen und Rohre und deren Schutz vor
Beschädigung bei den Verputzarbeiten, Dosenabdeckungen,
etc. ist mit einzukalkulieren.

Die Klassifizierung der Leerrohre ist nach DIN EN 50086
verbindlich festgelegt.
Die Einhaltung der dort geforderten Werte ist zwingend
vorgeschrieben und per Nachweis zu erbringen.

**5.13 3341 starr EN 16-F**
Kunststoffstangenrohr starr, nach DIN 0605 aus Hart-
PVC,
mittelschwer, glatt, Klassifizierung 3341, flammwidrig,
einschließlich Abstandsschellen, Befestigungsmaterial,
Steckmuffen, etc. auf Putz fachgerecht waagrecht oder
senkrecht betriebsfertig verlegt mit einer Nennweite
von
16 mm
Menge: 24,000 m
Zuordnung: 444

**5.14 33411 starr EN 25-F**
Isolierstoffrohr starr, nach DIN 0605 aus Hart-PVC,
mittelschwer, glatt, Klassifizierung 33411,
flammwidrig, einschließlich Abstandschellen,
Befestigungsmaterial, Spezialdübeln für Wärmedämmung,
Steckmuffen, etc. auf Mauerwerk fachgerecht waagrecht
oder senkrecht betriebsfertig verlegt mit einer
Nennweite von 25 mm
Menge: 18,000 m
Zuordnung: 444

**5.15 33411 starr EN 50-F**
Isolierstoffrohr starr, nach DIN 0605 aus Hart-PVC,
mittelschwer, glatt, Klassifizierung 33411,
flammwidrig, einschließlich Abstandschellen,
Befestigungsmaterial, Spezialdübeln für Wärmedämmung,
Steckmuffen, etc. auf Mauerwerk fachgerecht waagrecht
oder senkrecht betriebsfertig verlegt mit einer
Nennweite von 50 mm
Menge: 82,000 m
Zuordnung: 444

**5.16 Aluminiumrohr mit Gewinde EN 16**
Aluminiumrohr mit Gewinde, nach EN 61386-1, mit
Gewindeenden nach DIN EN 60423, für den mechanischen
Schutz von Kabel und Leitungen, mit gratfreier
Innenwand, einschließlich Abstandschellen,
Befestigungsmaterial, Steckmuffen, etc. auf Putz
fachgerecht waagrecht oder senkrecht betriebsfertig
verlegt mit einer Nennweite
von 16 mm
Menge: 22,000 m
Zuordnung: 444

**5.17 Aluminiumrohr mit Gewinde EN 20**
Aluminiumrohr mit Gewinde, nach EN 61386-1, mit
Gewindeenden nach DIN EN 60423, für den mechanischen
Schutz von Kabel und Leitungen, mit gratfreier
Innenwand, einschließlich Abstandschellen,
Befestigungsmaterial, Steckmuffen, etc. auf Putz
fachgerecht waagrecht oder senkrecht betriebsfertig
verlegt mit einer Nennweite
von 20 mm
Menge: 26,000 m
Zuordnung: 444

**5.18 Kanal, ca. 60 x 60 mm**
Kunststoff-Leitungskanal, ca. 60 x 60 mm komplett mit
Ober- und Unterteil, einschl. Klein- und
Befestigungsmaterial, anteiligen Formstücken,
Endplatten und Winkel
liefern und in Teillängen verlegen, Farbe reinweiß
Menge: 25,000 m
Zuordnung: 444

**5.19 Kanal, ca. 60 x 110 mm**
Kunststoff-Leitungskanal, ca. 60 x 110 mm komplett mit
Ober- und Unterteil, einschl. Klein- und
Befestigungsmaterial, anteiligen Formstücken,
Endplatten und Winkel
liefern und in Teillängen verlegen, Farbe reinweiß
Menge: 12,000 m
Zuordnung: 444

**5.20 Kabelrinne 300/60**
Kabelrinne feuerverzinkt, mittelschwere Ausführung,
komplett mit allem systemgebundenen
Verbindungsmaterial, anteiligen Formstücken für Höhen-
und Richtungsänderungen, Abzweigen und Endstücken
liefern und betriebsfertig unterhalb der Decke oder an
der Wand, zwischen den Unterzügen, an der Rippendecke,
komplett mit allen Halterungen und Abhängern, Auslegern
und Zubehör,
Breite: 300 mm
Höhe: 60 mm
Befestigungsabstand < 0,6 Meter, Abhängehöhe 10 bis 30
cm nach Anforderung, Traglast bis 1,5 kN/m, zwischen H-
L-S-Trassen, in Zwischendecken, in Teillängen montieren
incl. allem Klein- und Verbindungsmaterial,
Potentialausgleich, Kantenschutz und erforderlichem
Zubehörs
Menge: 11,000 m
Zuordnung: 444

**5.21 Trennsteg TSG**
Trennsteg, passend für vorstehende Kabelrinnen komplett
in Teillängen liefern und incl. allem erforderlichen
Zubehörs, Klein- und Befestigungsmaterial
betriebsfertig einbauen und montieren
Menge: 11,000 m
Zuordnung: 444

**5.22 C-Profilschiene 46/24**
C-Profilschine, feuerverzinkte Ausführung, komplett in
Teillängen liefern  incl. allem erforderlichen
Zubehörs, Dübel und Schrauben, Klein- und
Befestigungsmaterial sowie allen erforderlichen
Nebenarbeiten betriebsfertig einbauen und montieren
Menge: 12,000 m
Zuordnung: 444

**5.23 Bügelschelle, Spannbereich 8 - 28 mm**
Bügelschelle, Spannbereich 8 - 28 mm je nach
Erfordernis zur Befestigung von Kabeln an vorstehenden
C-Profilschienen und Steigeleitern liefern und
betriebsfertig incl. Klein- und Befestigungsmaterial
montieren
Menge: 48,000 St
Zuordnung: 444

**5.24 Bügelschelle, Spannbereich 28 - 64 mm**
Bügelschelle, Spannbereich 28 - 64 mm zur Befestigung
von
Kabeln an C-Profilschienen liefern und betriebsfertig
incl. Klein- und Befestigungsmaterial montieren
Menge: 52,000 St
Zuordnung: 444

**5.25 Feuchtraumabzweigkasten**
Feuchtraumabzweigkasten aus Polypropylen,
glasfaserverstärkt
Dichtung: Thermoplastisches Elastomer
Gehäuse aus zwei Komponenten (robustes Gehäuse und
elastische Einführmembranen)
- Flammwidrig gemäß EN 60695-2-11
- Halogenfrei
- Schlagfest und UV-beständig
- Schutzart gemäß EN 60529
- Schutzart: IP66; IP67 mit Verschraubungen
- Chemische Beständigkeit: beständig gegen Laugen und
  anorganische Säuren
- Spannungsrissgefahr: niedrig
- Temperaturbeständigkeit: -30°C bis +100°C, kurzzeitig
bis
  ca. 120°C
- Installationstemperatur: -5°C bis +60°C
- Glühdrahtprüfung: 750°C
- Farbe: grau
- 4 unverlierbare Deckelschrauben
mit  Deckel, incl. allem Zubehör, liefern und
betriebsfertig montieren
Menge: 4,000 St
Zuordnung: 442

*Hinweis*
Sonstige Arbeiten

**5.26 Datenanschlußdose 1x RJ45 8-polig**
AP-Datenanschlußdose Cat. 7, Klasse F, geschirmt, mit
einer Anschlußmöglichkeit RJ 45 8/8, geeignet für Kabel
Cat 7, belegt nach EIA/TIA 568 Version A oder nach
Bauherrnwunsch liefern und betriebsfertig angeschlossen
inkl. AP-Dose einbauen
Menge: 1,000 St
Zuordnung: 457

**5.27 Datenanschlußjack Cat. 6a**
Datenanschlußjack Cat. 6a, Klasse F, geschirmt, mit
einer Anschlußmöglichkeit RJ 45 8/8, geeignet für Kabel
Cat 7, belegt nach EIA/TIA 568 Version A oder nach
Bauherrnwunsch liefern betriebsfertig angeschlossen in
Leerdose oder in Schaltschrank einbauen
Menge: 13,000 St
Zuordnung: 457

**5.28 Messung EDV-Netz, einfach**
Messung einer fertig verlegten und angeschlossenen
Doppeldose (oder zwei Einzeldosen) der
Datenverkabelung, insbesondere Return Loss, Equal Level
Far end Cross Talk sowie Wellenwiderstand,
Laufzeitverzögerung,
Gleichstromwiderstand, NEXT, Dämpfung,
Rückflußdämpfung, Schirmwiderstand, Echoantwort,
Kontinuität von Leitern, Leerlauf und Kurzschluß.
Nachweis der Einhaltung der Grenzwerte nach Klasse E
der DIN 50173-2000 bzw. ANSI/TIA/EIA-TSB-67,
Meßprotokoll und Kabelliste erstellen.
Menge: 6,000 St
Zuordnung: 457

**5.29 Abdichtung Leerrohre bis EN 32**
Fachgerechtes Abdichten von Leerrohren bis zu einem
Durchmesser von 32 mm, welche durch Kabelschotte
geführt wurden, nach Brandschutzrichtlinien in
rauchdichter und feuerbeständiger Ausführung nach
Vorgabe des Herstellers auf beiden Seiten des Rohres
inkl. Berücksichtigung der in den Leerrohren
enthaltenen Kabeln und Leitungen.
Die Abdichtung muss so ausgeführt werden, dass eine
spätere Nutzung des Leerrohres möglich ist und
sämtliche Zulassungen des Brandschottes erfüllt werden.
Menge: 8,000 St
Zuordnung: 444

**5.30 Abdichtung Leerrohre bis EN 50**
Fachgerechtes Abdichten von Leerrohren bis zu einem
Durchmesser von 50 mm, welche durch Kabelschotte
geführt wurden, nach Brandschutzrichtlinien in
rauchdichter und feuerbeständiger Ausführung nach
Vorgabe des Herstellers auf beiden Seiten des Rohres
inkl. Berücksichtigung der in den Leerrohren
enthaltenen Kabeln und Leitungen.
Die Abdichtung muss so ausgeführt werden, dass eine
spätere Nutzung des Leerrohres möglich ist und
sämtliche Zulassungen des Brandschottes erfüllt werden.
Menge: 8,000 St
Zuordnung: 444

**5.31 Luftdichtmanschetten bis Ø 32 mm**
Luftdichtungsmanschetten für luftdichte Ausführung,
dauerhaftes Abdichten bei Durchdringungen von Leitungen
oder Rohren durch luftdichte Schichten / extrem starke
Klebekraft, Verarbeitungstemperatur ab -5° C,
Temperaturbeständigkeit von -30° C bis +90° C, im Bereich der
Durchführung bis 120° C, UV-beständig, halogenfrei,
Rohrmanschette Ø  bis 32 mm liefern und inkl. aller
Nebenleistungen betriebsfertig montieren.
Menge: 10,000 St
Zuordnung: 444

**5.32 Brandschutzmasse**
Brandschutzmasse, aufschäumend und spachtelfähig in
Kartuschenform liefern und incl. aller erforderlichen
Nebenarbeiten zum Abdichten von Kabeldurchführungen für
einzelne Kabel und Leitungen durch Decken und Wände
incl. Erstellung einer glatten, malerfertigen
Oberfläche verarbeiten.
Menge: 4,000 St
Zuordnung: 444

**5.33 Kabelanschluß 4x95/50 qmm**
Kabelanschluß 4x95/50 qmm an eine vorhandene
Klemmstelle inkl. allem erforderlichen Zubehör
Menge: 1,000 St
Zuordnung: 444

**5.34 Bohrungen größer 21 mm bis 40 mm in Beton**
Bohrungen größer 21 mm bis 40 mm, durch bis zu 36 cm
starkes Mauerwerk oder Beton herstellen
Menge: 16,000 St
Zuordnung: 444

**5.35 Bohrungen 40 mm bis 80 mm**
Bohrungen 40 mm bis 80 mm, durch bis zu 30 cm starkes
Beton- oder Ziegelmauerwerk herstellen
Menge: 6,000 St
Zuordnung: 444

*Hinweis*
Regiearbeiten
Während der vereinbarten Ausführungsfrist und bis 6
Monate nach erfolgreicher Schlußabnahme gilt folgender
Stundenverrechnungssatz für nachträglich durch den
Bauherrn beauftragte Leistungen.
Der Stundensatz ist als durchschnittlicher
Verrechnungssatz für eine volle Arbeitsstunde für alle
Monteure (Meister, Obermonteur, Helfer, Lehrling, etc.)
anzugeben. Alle Kosten wie Auslösen, Fahrkostenvergütungen, Wegepauschalen, Sonn- und Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**5.36 Meisterstunde**
Meister-, Fernmeldetechikermeister-, IT-
Spezialistenstunde
(Elektrofachausbildung "Meisterschule" incl.
bestandener Abschlußprüfung und Berufserfahrung, der
Abschluss der Ausbildung muß auf Nachfrage nachgewiesen
werden)
Menge: 5,000 Std
Zuordnung: 444

**5.37 Obermonteur**
Obermonteur-, Fernmeldetechniker-, EDV-Technikerstunde
(Elektrofachausbildung incl. bestandener
Abschlussprüfung und 6 Jahre Berufserfahrung nach
Abschluss der Ausbildung muss auf Nachfrage
nachgewiesen
werden)
Menge: 10,000 Std
Zuordnung: 444

**5.38 Monteur**
Monteur-, Fernmeldemonteurstunde (Elektrofachausbildung
inkl. bestandener Abschlußprüfung muß auf Nachfrage
nachgewiesen werden)
Menge: 10,000 Std
Zuordnung: 444

**5.39 Helfer**
Elektrohelferstunde
(Elektrofachausbildung und Berufserfahrung muss auf
Nachfrage nachgewiesen werden)
Menge: 10,000 Std
Zuordnung: 444
